# Erweiterung der Liuba Grundschule (3. BA)
Angebotsaufforderung (GAEB DA XML 3.2, DA83)
Projekt: 201902
Währung: EUR
Nebenangebote zugelassen: ja
Auftraggeber: Stadt Lübben (Spreewald)/ Lubin (B łota), Poststraße 5, 15907 Lübben, E-Mail gebaeude@luebben.de
Erstellt mit: GXML Toolbox V3.3 R20210630, iTWO_64 V11.0.961, 18.02.2026

## 10 Bodenbelagsarbeiten
Datum: 18.02.2026
EP-Anteile: Löhne; Stoffe; Geräte; Sonstiges

*Hinweis: A. Allgemeine Ökologische Baubeschreibung*
A. 1 Allgemeine Ökologische Baubeschreibung

"Nachhaltiges Bauen strebt in allen Phasen des Lebenszyklus von Gebäuden von der Planung, der Erstellung über die Nutzung und Erneuerung bis zum Rückbau eine Minimierung des Verbrauchs von Energie und Ressourcen sowie eine möglichst geringe Belastung des Naturhaushaltes an".

Für alle Baumaßnahmen dürfen nur Materialien verwendet werden, die hinsichtlich Gewinnung, Transport, Verarbeitung, Nutzung und Entsorgung eine hohe Gesundheits- und Umweltverträglichkeit aufweisen. Insbesondere dürfen nur schadstoffarme und lösemittelarme, nicht sensibilisierend wirkende und olfaktorisch unauffällige Produkte und Materialien verwendet werden.

A. 1.1 Deklaration

Vor Beginn der Arbeiten, spätestens jedoch vier Wochen vor der Anwendung hat der Auftragnehmer sämtliche zur Verwendung vorgeschlagenen Materialien, Produkte, Neben- und Hilfsprodukte sowie Bauelemente hinsichtlich ihrer Eigenschaften, mit Herstellerangabe, exakter Produktbezeichnung, gegebenenfalls erforderlichen technischen Prüfbescheiden und technischem Merkblatt, zu deklarieren. Für die Deklaration gelten folgende Regeln:

Unkonfektionierte Rohmaterialien wie Sand, Kies, Stahl usw. brauchen nicht deklariert werden, da sie in den Ausschreibungen oder Ausführungsplanungen bereits ausreichend benannt sind. Beton in allen Ausführungen braucht dann nicht gesondert deklariert werden, wenn die Beton-Lieferscheine als Nachweis der Bauleitung übergeben werden. Zu deklarieren sind jedoch die Bauhilfsmittel wie die verwendeten Schalsysteme sowie Schalöle und Oberflächenvergütungen.

Bei technischen Systemen der Kostengruppe 400 (DIN 276), die ein geschlossenes Herstellersystem darstellen wie z.B. Leitungssysteme einschließlich aller Rohrstärken, Verbindungsmittel oder z.B. Befestigungssysteme muss lediglich das verwendete System mit den Technischen Merkblättern des Herstellers deklariert werden. Die Aufstellung aller Einzelteile ist nicht erforderlich.

Bei der Verwendung vorgefertigter Bauelemente (z.B. Sanitärständersysteme, Fenster und Türen usw.) sind diese durch Angaben und Technische Merkblätter des Herstellers zu deklarieren. Synthetisch hergestellte Bauprodukte wie Beschichtungen, Klebstoffe, Dämmstoffe, Folien und Planen, Dichtungen, Imprägnierungen usw. sind vollständig unter Angabe des Technischen Merkblattes und des Sicherheitsdatenblattes zu deklarieren. Dies gilt grundsätzlich für alle eingesetzten Produkte, auch für Neben- und Hilfsprodukte.

Bei bauchemischen Produkten ist ein Sicherheitsdatenblatt der Deklaration beizufügen. Der Bieter hat alle Materialien oder Produkte, spätestens 4 Wochen vor Beginn der Arbeiten bezüglich ihrer Inhaltstoffe und Eigenschaften durch die Vorlage der technischen Datenblätter und (falls erforderlich) der Sicherheitsdatenblätter gemäß EG Richtlinie 2001/58/EG. Für die Zusammenstellung der Materialien und Produkte kann die separate Materialdeklarationstabelle im Anhang verwendet werden.

A.1.2 Verbindlichkeit

Die genannten Produkte sind verbindlich. Änderungen auch bei Nebenprodukten während der Ausführung sind unverzüglich anzukündigen und bedürfen der Zustimmung der für den AG tätigen Bauleitung. Bei Abweichungen gilt die VOB/B §4 Pkt.6. Ausgenommen von der Deklarationen sind Produkte im Zusammenhang mit beauftragten Werkplanungen und Produktvorgaben des Architekten oder Bauherren.

Der Auftraggeber behält sich die Prüfung der Materialdeklarationen vor, ist jedoch nicht dazu verpflichtet. Weichen während der Ausführung vorgefundene Materialien oder Produkte erkennbar von der Produktdeklaration oder von den geforderten Produkteigenschaften oder Zertifizierungen in der zugrundeliegenden Ausschreibung ab, ist der Auftragnehmer auch dann zu einem sofortigen Austausch verpflichtet, wenn die abweichenden Produkte aus allein technischer Sicht geeignet sind. Der Auftraggeber, vertreten durch die für den AG tätigende Bauleitung, behält sich vor, die vertragsgemäße Umsetzung der Anforderungen, Bauprodukt- und Raumluftproben in Stichproben während der Bauausführung zu überprüfen.

A1.3 Pflicht zur Weitergabe

Gibt der Auftragnehmer einzelne Leistungen an Subunternehmer weiter, ist er zur Weitergabe der Material- und Produktanforderungen verpflichtet. Die Forderung nach einer Deklaration der verwendeten Materialien und Produkte ist an den Subunternehmer weiterzugeben, die Deklarationen sind unverzüglich an den Auftraggeber weiterzuleiten. Werden von Subunternehmern abweichende Materialien und Produkte verwendet, trägt hierfür der Auftragnehmer die Verantwortung gegenüber dem Auftraggeber.

A1.4 Ausnahmen

Ist aus technischen und funktionalen Gründen, in Ermangelung eines funktional gleichwertigen Produktes, das die Anforderungen erfüllt, eine der genannten Produktanforderungen nicht umsetzbar, sind Ausnahmen von den Anforderungen ggf. möglich. Alternative Ausführungsvarianten sind zu prüfen. Die abweichende Produktverwendung muss schriftlich begründet und unter Angabe des Produktes, der technischen Verwendung und der eingesetzten Menge dokumentiert werden. Dabei ist das Fehlen einer Produktalternative oder einer konstruktiven Alternative deutlich zu machen. Produktausnahmen aus rein ästhetischen Gründen fallen nicht unter die Ausnahmeregelung.

A1.5 Bauprozess

In dem gesamten Bauprozess sind die Vorgaben der SiGeKo und Bochum Perspektive 2022 GmbH zu beachten. Für sämtliche Arbeiten auf der Baustelle dürfen nur Baumaschinen eingesetzt werden, die den Lärmschutzanforderungen des DE-UZ 53 bzw. den Vorgaben der Baustellenordnung entsprechen. Abweichungen durch spezielle Sondermaschinen sind dem AG anzukündigen und zu begründen. Für sämtliche Arbeiten auf der Baustelle gilt ein erhöhter Staubschutz. Daher sind alle Maschinen und Geräte mit einer Absaugung zu versehen, so dass Stäube direkt an der Entstehungsstelle möglichst vollständig erfasst und gefahrlos entsorgt werden können. Die Ausbreitung des Staubes auf unbelastete Bereiche wird, soweit technisch möglich, verhindert. Außerdem sind Ablagerungen zu vermeiden. Zur Beseitigung von Stäuben dürfen nur Feucht- bzw. Nassverfahren oder saugende Verfahren angewandt werden. Die Einrichtungen zum Bearbeiten (Abschneiden etc.) von Bauprodukten sowie die Einrichtungen zum Erfassen von Stäuben entsprechen dem Stand der Technik. Die Einrichtungen und Maschinen werden regelmäßig überprüft.

Während der Rohbauarbeiten dürfen nur biologisch abbaubare Schalöle verwendet werden, die das Umweltzeichen biologisch schnell abbaubare Schalöle DE-UZ 178 oder den GIS-Code BTM 5 tragen. Durch und während der Nutzung von Baumaschinen dürfen altölgetränkte Lappen, Reste oder Überschüsse von Hydrauliköl weder mit dem Boden in Kontakt kommen noch versickern. Dies ist ggf. durch eine ölfeste Folie oder Wanne sicherzustellen. Altöle unterliegen den Bestimmungen besonders überwachungsbedürftiger Stoffe.

Während der Bauarbeiten, speziell während der Erdarbeiten, werden unterschiedliche Böden getrennt gelagert, so dass eine Vermischung ausgeschlossen wird. Durch Altlasten belastete Böden werden nachweislich entsprechend der gesetzlichen Vorgaben entsorgt. Als Nachweis dienen die Entsorgungsnachweise. Während der gesamten Bauarbeiten wird der Boden auf der Baustelle und in den angrenzenden Bereichen vor unnötiger Verdichtung durch parkende Fahrzeuge, Container, Materiallager etc. geschützt. Dazu werden diese Bereiche soweit wie möglich konzentriert und möglichst auf bereits versiegelten Flächen eingerichtet. Insbesondere der Boden um bestehende und zu erhaltende Bäume wird durch weiträumige Abgrenzungen vor Verdichtung geschützt.

A1.6 Abfall nach Abfallkategorien

Die gewerkeübergreifenden Baustellen-Abfallfraktionen

Metallfraktionen
mineralische Baumischabfälle
Kunstschäume- und Schaumdämmstoffe
Kunststofffolien und -planen
Vollholz und Rohholz
belastete Holzwerkstoffe (z.B. Schalplatten, MDF-Platten, Leimhölzer usw.)
(Nach Einzelentscheidung auch Papier und Karton)

werden zentral zur Sammlung, zum Abtransport und zur Verwertung bereitgestellt. Die Dokumentation dieser Abfälle erfolgt durch den beauftragten Entsorger. Alle Baugewerke haben die sich daraus ergebenden Minderleistungen in ihrem Angebot zu berücksichtigen. Alle übrigen gewerkespezifischen Fraktionen verbleiben im Eigentum der Auftragnehmer.

*Hinweis: B. 1 AllgemeineTechnische Vorbemerkungen zum Leistungsverzeichnis*
B. 1  Technische Vorbemerkungen zum Leistungsverzeichnis

B.1.1  Hinweise zum Leistungsverzeichnis

Das vorliegende Leistungsverzeichnis enthält Tabellen und Fotos. Diese können über die GAEB-Schnittstellen GAEB 90 und GAEB 2000 nicht übertragen werden.

Für die Preisermittlung gilt daher der Inhalt der PDF-Datei als verbindliche Grundlage.

B.1.2  Kurzbeschreibung der Maßnahme

Der bestehende Schulbau soll nach bereits erfolgten Anbauten zum Hof hin, nun auch eine großzügige
Erweiterung zur Wettiner Straße hin erhalten. Ziel ist es, den Lehrerbereich zu erweitern und die
Räumlichkeiten so zu ergänzen, dass eine Dreizügigkeit der Schule erreicht wird. Außerdem wird mit
dem Anbau der Hauptzugang neugestaltet und der Außenbereich um einen zweiten Schulhof nach
Westen hin erweitert. Im Bestand werden vereinzelt Räume aufgrund geänderter Erschließung und
fehlender Nebenräume umgebaut bzw. neu geschaffen.

Bauwerksparameter:

- dreigeschossig, mit Medienkanal, Erschließung über Treppen-/Rampenanlage
- OK Fertigfußboden/EG : + 51,45 m üNHN (+/- 0,00m)
- OK Fertigfußboden/1.OG : + 54,75 m üNHN (+3,30m)
- OK Fertigfußboden/2.OG : + 58,05 m üNHN (+6,60m)
- Gebäudehöhe (Attika) + 63,20 m üNHN (+11,75m)
- Gebäudehöhe Einhausung Lüftungsgerät + 64,72 m üNHN
- absolute Höhe über OK Gelände 13,28 m
- Gebäudelänge 27,77 m
- Gebäudebreite 42,03 m
- Bruttogrundfläche (BGF) ca. 1606,70 m²
- Bruttorauminhalt (BRI) ca. 6226,48 m³

*Hinweis: B. 2 Lage der Baustelle*
B. 2  Lage der Baustelle

B. 2.1  Lage der Baustelle

Die Beschreibung zur Lage der Baustelle mit zugehörigen Adress- und Koordinatenangaben ist im mitgeltenden Teil A der Ausschreibungsunterlagen beschrieben.

B. 2.2  Objektbezogener Lageplan/ Gebäudebezeichnungen

Eine Übersichtsdarstellung des objektbezogenen Lageplan als Ergänzung zur Beschreibung der Lage der Baustelle ist im mitgeltenden Teil A der Ausschreibungsunterlagen dargestellt.

*Hinweis: B. 3 Leistungsumfang allgemein / Vollständigkeitsklausel*
B. 3  Leistungsumfang allgemein/ Vollständigkeitsklausel

Der AN hat alle erforderlichen Leistungen für eine vollständige und voll funktionsfähige Leistung innerhalb dieses Vergabeloses zu erbringen. In den Einheitspreisen sind alle erforderlichen Nebenleistungen zu berücksichtigen, die zur fachgerechten und termingerechten Erstellung des beschriebenen Bauteiles erforderlich sind, auch wenn dies in den einzelnen Positionen nicht gesondert beschrieben ist.

Mit den in den nachfolgenden LV-Positionen enthaltenen Angaben über Bauart, Bauteil, Baustoff und Abmessung gelten auch der Herstellungsvorgang und Herstellungsablauf bis zur fertigen und voll funktionsfähigen Leistung unter Zugrundelegung der allgemein anerkannten Regeln der Technik und der gesetzlichen und behördlichen Vorschriften als beschrieben. Alle Leistungen umfassen grundsätzlich auch die Lieferung der dazugehörigen Stoffe und Bauteile einschließlich Abladen und Lagern auf der Baustelle, wenn in den LV-Positionen nichts anderes vorgeschrieben ist.

Es kann nicht damit gerechnet werden, dass fremde Transportmittel und Hebezeuge zur Verfügung stehen.

Folgende Leistungen gelten als Nebenleistungen und sind auch ohne besondere Erwähnung in den LV-Positionen in den Einheitspreisen zu berücksichtigen:

- Die nach den Unfallverhütungsvorschriften, den behördlichen Bestimmungen und der Baustellenordnung erforderlichen Maßnahmen.

- Die Sicherungsarbeiten gegen Unbilden der Witterung sowie alle Erschwernisse durch Witterungseinflüsse einschl. Beseitigung der hierdurch entstandenen Schäden.

- Die spätere Ausführung von Restarbeiten.

- Alle zur Umsetzung der Baumaßnahmen erforderlichen temporären Bauzustände, Provisorien, Bauwerke, Baubehelfe etc. sowie die zugehörigen Planungsleistungen und statischen Nachweise dieser temporären Maßnahmen.
- Die Ausführung von Arbeiten in Teilabschnitten bzw. mit Arbeitsunterbrechungen entsprechend Bauzeitenplan.
- Die Beseitigung von Verschmutzungen auf Baustraßen sowie privaten und öffentlichen Verkehrsflächen. Kommt der AN trotz  Aufforderung diesen Verpflichtungen nicht sofort nach, erfolgt die Schmutzbeseitigung durch den AG zu Lasten des AN.
-  Aufwendungen für sämtliche Abstimmungen und Besprechungen mit dem AG sowie mit anderen bei der Planung oder Bauausführung betroffenen Firmen an den jeweils festgelegten Orten
-  arbeitstägliches Bautagebuch entsprechend den Vorgaben des Auftraggebers
-  aktive Teilnahme eines verantwortlichen Mitarbeiters an den Bauberatungen

*Hinweis: B. 4 Standortbedingungen*
B. 4 Standortbedingungen
Der Bieter hat sich vor Angebotsabgabe mit den örtlichen Gegebenheiten vertraut zu machen. Hierbei ist eine Besichtigung vor Ort zwingend notwendig. Es wird davon ausgegangen, dass dem Bieter / Auftragnehmer die örtlichen Randbedingungen bekannt sind und bei der Kalkulation des Angebotes berücksichtigt wurden. Der Bieter hat vor Angebotsabgabe die örtlichen Verhältnisse der Baustelle, die Lage der Baustelle, die möglichen Standorte für seine Baustelleneinrichtung, die vorhandenen Fahr-und Transportwege, die Zufahrts- und Zugangsmöglichkeiten und die Möglichkeiten der Strom- und Wasserversorgung / Abwasserentsorgung zu prüfen.
Erschwernisse, die jahreszeitlich oder witterungsbedingt sind und mit denen am Standort normalerweise gerechnet werden muss, sind in die Einheitspreise einzukalkulieren.

Es ist zu beachten, dass auf dem Gelände und auf dem Baufeld gleichzeitig mehrere Auftragnehmer tätig sein werden. Verzögerungen und Behinderungen aus der gleichzeitigen Leistungsausführung mehrerer Unternehmer berechtigen nicht zu Mehrforderungen.

Es dürfen nur die Grundstücke oder Grundstücksbereiche benutzt und betreten werden,  die zur  Ausführung der beschriebenen und verlangten Leistung benutzt oder betreten werden müssen.

Die Anweisungen sowie die Ge- und Verbote der örtlichen Bauleitung sowie des örtlichen SiGeKo sind genau zu beachten. Die Missachtung von Anweisungen des SiGeKo kann zum Baustellenverweis der entsprechenden Firmen führen. Die Straßen und Fahrwege, die benutzt werden können, werden von der Bauleitung angegeben.

Vorkommen und Lage oberirdischer und unterirdischer Leitungen und Bauwerke

Der AN muss sich rechtzeitig vor dem Beginn seiner Leistungen über das Vorkommen und die Lage von oberirdischen und besonders unterirdischen Baulichkeiten und Leitungen aller Art im Baubereich selbst Gewissheit und die nötigen Angaben (Maße, Tragfähigkeit usw.) beim AG verschaffen. Leitungen und Baulichkeiten dürfen nur im Auftrage des AG und unter Aufsicht des Eigentümers oder eines Berechtigten unter Beachtung aller einschlägigen Vorschriften und Weisungen freigelegt oder verändert werden. Für Schäden, die durch eine Unterlassung dieser Verpflichtung entstehen, haftet allein der AN.

Der AN bestätigt mit der Unterschrift unter seinem Angebot, dass er sich ausreichend über Art, Umfang und Schwierigkeitsgrad der vertraglich vereinbarten Leistungen informiert hat.

Mehrforderungen aus Unkenntnis der v.g. Punkte werden nicht vergütet.

*Hinweis: B. 5 Baustelleneinrichtung*
B. 5  Baustelleneinrichtung

Der AN hat selbst für die ordnungsgemäße Baustelleneinrichtung, welche für die gesamte Bauzeit notwendig ist, um die im Leistungsverzeichnis aufgeführten Arbeiten termingemäß und entsprechend den Erfordernissen durchführen zu können, zu sorgen. In den nachfolgenden Positionen sind alle erforderlichen Leistungen zur Einrichtung, Vorhaltung und Beseitigung der erforderlichen Baustelleneinrichtung zu berücksichtigen.

Es stehen nur begrenzte Baustelleneinrichtungs-Flächen zur Verfügung. Straßen, Wege, Lager- und Arbeitsplätze innerhalb des Baugeländes werden im bestehenden Zustand zur Verfügung gestellt. Sie können vom AN nur auf eigene Gefahr benutzt werden und sind nach Abschluss der Arbeiten im urspünglichen Zustand zu verlassen. Die Nutzung von Flächen ist generell nur in Abstimmung mit der AG-Bauleitung möglich.

Die Lagerung feuergefährlicher Stoffe bedarf einer ausdrücklichen Zustimmung der AG-Bauleitung.

Das Abladen der Teile und sonstigen Materialien von Straßenfahrzeugen, das Lagern dieser Teile sowie der Transport zur Verwendungsstelle sind im Leistungsumfang eingeschlossen. Für Transporte können keine Hilfsmittel vorausgesetzt werden. Die Mitbenutzung vorhandener Gerüste und Einrichtungen anderer Unternehmer ist vom AN mit diesen zu vereinbaren.

Treten bei der Benutzung bauseits zur Verfügung gestellter Anlagen oder Grundstücke an diesen Schäden durch Verschulden des AN ein, so ist der AN dem AG dafür schadensersatzpflichtig.

Das für die Montagearbeiten und Baustelleinrichtung betroffene Gelände, die Zufahrtsstraßen sowie die öffentlichen Straße und der gesamte Arbeits- und Montagebereich sind bei Verschmutzung durch den AN durch diesen sofort zu reinigen.

Bewachung und Verwahrung der Baustelleneinrichtungen, Geräte, Werkzeuge, Materialien unterschiedlichster Art usw. des AN oder seiner Erfüllungsgehilfen ‑auch außerhalb der Arbeitszeiten ist Sache des AN. Der AG kann bei etwaigem Verlust nicht verantwortlich gemacht werden, auch wenn sich diese Gegenstände auf seinem Grundstück befinden.

Alle nicht mehr erforderlichen Geräte, Gerüste und Materialien sind vom AN sobald wie möglich zu entfernen. Sollte der AN der Aufforderung durch die Bauüberwachung nicht nachkommen, so ist diese berechtigt, diese Gegenstände durch Dritte zu Lasten des AN entfernen zu lassen.

Dem bei der Montage beschäftigten Personal ist das Betreten und der Aufenthalt in anderen als den durch die zugewiesene Arbeit bedingten Räumen und Betriebsstellen nur mit Zustimmung der Bauüberwachung des AG gestattet.

Baustrom

In der Nähe der Standorte ist eine Stromversorgung vorhanden. Wenn die Baustromversorgung eine Anschlussleistung von 200kW übersteigt, ist eine 10kV-Mietstation zur Baustromversorgung erforderlich.
Die Anschlussmodalitäten sind mit der für den AG tätigen Bauleitung / Stadtwerke Lübben abzuklären. Die Leitungen der Stromversorgung sind so zu verlegen, dass diese durch die geplanten Tätigkeiten nicht beschädigt werden. Dies gilt auch beim Verlegen der Kabel über Verkehrswege (Überfahrschutz erforderlich). Sämtliche elektrische Geräte müssen mittels Fehlerstromschutzschalter abgesichert sein.

Bauwasser

Es gibt Wasseranschlussmöglichkeiten am Standort, die im Rahmen der Bautätigkeiten genutzt werden können. Die Anschlussmodalitäten sind mit der für den AG tätigen Bauleitung / Stadtwerke Lübben abzuklären.

Abwasser

In unmittelbarer Nähe der Baustellen befindet sich ein Kanalnetz, an dem die Schmutzwasserentsorgung angeschlossen werden kann. Die Anschlussmodalitäten sind mit der für den AG tätigen Bauleitung / mit der Stadt Lübben abzuklären.

Sanitäreinrichtungen
Bauleitungs-, Mannschaftstages-, Werkstatt- und Lagercontainer sowie die erforderlichen Sanitäreinrichtungen, welche vom AN selbst gestellt werden, müssen der Arbeitsstättenverordnung entsprechen und sind vom AN auf den von dder für den AG tätigen Bauleitung zugewiesenen Plätzen für die vereinbarten Zeiträume zu errichten. Fenster und Türen sind in jedem Fall nur an den Stirnseiten zulässig. Sie müssen bereits bei Anlieferung ein für den AN charakteristisches, dauerhaft angebrachtes Kennzeichen tragen.

Für die durch den Auftragnehmer selbstständig beschafften Baustelleneinrichtungsflächen außerhalb der Baustelle muss der AN alle rechtlichen Belange wie behördliche Genehmigungen, die Zugangskontrollen, die Sicherung und Bewachung, die Ver- und Entsorgung und die Einhaltung der Arbeitssicherheit selbstständig übernehmen. Der AN handelt auf diesen Flächen eigenverantwortlich. Alle diesbezüglichen Aktivitäten sind insbesondere im Liefer- und Leistungsumfang des ANs enthalten. Darüberhinausgehender Flächenbedarf (nach Auftragsvergabe) geht zu Lasten des AN´s.

Beleuchtung

Die erforderliche Beleuchtung für Arbeitsbereiche und BE-Flächen/ -Einrichtungen gehört ebenfalls zum Leistungsumfang des AN.

Telefon- und Datenanschlüsse

Telefon- und Datenanschlüsse hat der AN bei öffentlichen Anbietern auf seine Kosten zu beantragen. Die Anschluss- und Verbrauchskosten trägt der AN.

*Hinweis: B. 6 Baustellensauberkeit und /-sicherheit*
B. 6  Baustellensauberkeit und -sicherheit

Der AN ist verpflichtet, seine Arbeitsbereiche, Lager, Magazine und Unterkünfte in ordentlichem und sauberem Zustand zu halten.

Die Lagerung von jeglichem Material in Mengen über den Tagesbedarf hinaus an den Arbeitsstellen innerhalb von Gebäuden ist unzulässig. Ausnahmen sind mit der Oberbauleitung vorher abzustimmen.
Die Betriebsleitung oder die Oberbauleitung ist berechtigt, Material, welches die Sicherheit gefährdet, Wege versperrt, Arbeiten anderer behindert oder eine unzulässige Brandlast darstellt, auf Kosten des ANs entfernen zu lassen.

Die Bauleitungen der Auftragnehmer haben dafür zu sorgen, dass in ihrem gesamten Bereich sofort, mindestens jedoch täglich, das umherliegende Kleineisen- und Rohrleitungsmaterial sowie unnötiges Restmaterial, Bauschutt, Bretter, Glaswolle, Kabelreste, Verpackungsmaterial, Speisereste usw. entfernt werden. Die Oberbauleitung behält sich entsprechende Kontrollen vor. Die Oberbauleitung legt feste Reinigungsbereiche entsprechend der Arbeitsbereiche fest. Diese sind vom AN täglich nach Abschluss der Arbeiten besenrein zu reinigen.

Für die Entsorgung der im Rahmen der Arbeiten anfallenden Abfälle (keine Schadstoffe) werden vom AG verschlossene Abfallcontainer gestellt. Abfälle sind getrennt nach Zusammensetzung zu sammeln und täglich an einem durch die Oberbauleitung zu bestimmenden Zeitpunkt in die Behältnisse zu verbringen. Der AG behält sich vor, nicht ordnungsgemäß getrennte Abfälle oder unüblich hohe Mengen abzuweisen. In diesem Fall sind die Abfälle vom AN von der Baustelle abzufahren. Ein Anspruch auf die Nutzung der vom AG zur Verfügung gestellten Abfallbehälter besteht nicht. Das Abstellen und Abladen von Abfällen im Bereich der Abfallcontainer ist untersagt. Abfälle, die nicht im Rahmen der Tätigkeiten des AN anfallen, dürfen nicht in die gestellten Abfallcontainer entsorgt werden. Anfallende Abfälle, die nicht in bauseitige Abfallbehälter entsorgt werden können, sind mindestens einmal wöchentlich - falls erforderlich auch häufiger - vom verursachenden Auftragnehmer von der Baustelle abzufahren. Beim Abtransport durch den Auftragnehmer sind die Abfälle entsprechend den regionalen Bestimmungen zu entsorgen.

Abfälle dürfen nicht auf das Werksgelände gebracht werden.

Kommt ein Auftragnehmer seinen diesbezüglichen Verpflichtungen nicht nach, behält die Oberbauleitung sich vor, entweder eine eigene Säuberungskolonne einzusetzen und den Auftragnehmer mit den anfallenden Kosten zu belasten oder eine Reinigungskolonne mit Personal der auf der Baustelle tätigen Firmen zusammenzustellen.

Abfallverbrennung auf der Baustelle ist verboten.

Der Auftragnehmer ist dafür verantwortlich, dass in seinem Bereich keine Materialien herumliegen, die bei Heißarbeiten in Brand geraten können. Kabel, Leitungen, Schläuche usw., die täglich gebraucht werden, sind ordnungsgemäß zu führen, damit dadurch keine Unfallgefahr oder Verkehrsbehinderung entstehen kann.

Maßnahmen zur Ungezieferbekämpfung werden von der Oberbauleitung veranlasst und die auf der Baustelle tätigen Firmen gegebenenfalls anteilig mit den Kosten belastet. Jeder AN hat die Forderung nach ausreichendem Wetterschutz einzuhalten. Verkehrswege sind ständig verkehrssicher und freizuhalten. Brennbares und leicht entzündbares Material darf nicht im Gebäude, insbesondere in Fluren und Treppenhäusern, gelagert werden.

*Hinweis: B. 7 Sicherheits - und Gesundheitsschutz*
B. 7  Sicherheits- und Gesundheitsschutz

Durch den Auftraggeber wird ein Sicherheits- und Gesundheitskoordinator (SIGEKO) bestellt. Jeder Auftragnehmer ist verpflichtet sich unaufgefordert über den Inhalt des ausgehängten Sicherheits- und Gesundheitsplanes zu informieren, an der Einweisung durch den Sigeko teilzunehmen und die Anweisungen des SIGEKO zu befolgen.

Die Baustellenordnung (Analge zum LV) wird den AG bei Auftragserteilung übergeben und ist durch den AN einzuhalten.

Der AN ist für die Sicherheit auf der Baustelle selbst verantwortlich.

Die einschlägigen Vorschriften und Richtlinien zum Arbeits- und Gesundheitsschutz sind zu beachten.

Der Auftragnehmer hat alle erforderlichen Schutz- und Sicherungsmaßnahmen sowie Provisorien für den eigenen Leistungsumfang im Gesamtangebotspreis zu berücksichtigen. Es erfolgt keine gesonderte Vergütung.

*Hinweis: B. 8 Lärmschutz*
B. 8  Lärmschutz

Grundsätzlich sind lärmarme Bautechniken und Arbeitsweisen sowie der Einsatz von geräuscharmen Baumaschinen vorzusehen. Die im Rahmen der Baumaßnahme zum Einsatz kommenden Anlagen, Anlagenteile und Nebeneinrichtungen, wie z.B. Maschinen, Geräte, Ver- und Entsorgungs-, Transport- und Beschickungsanlagen sind unter Beachtung des Standes der Technik zur Lärmminderung und Reduzierung von Erschütterungen zu errichten und zu betreiben.

Das Bundes-Immissionsschutzgesetz -BImSchG, die "Allgemeine Verwaltungsvorschrift zum Schutz gegen Baulärm - Geräuschimmissionen" sowie die Geräte- und Maschinenlärmschutzverordnung - 32. BImSchV (BGBL I S. 3478) sind in der jeweils aktuellen Fassung zu beachten und einzuhalten.

*Hinweis: B. 9 Bauleitung / Personaleinsatz / Nachunternehmer*
B. 9  Bauleitung / Personaleinsatz

B. 9.1  Personaleinsatz

Durch den Auftragnehmer ist sachkundiges Personal einzusetzen. Die Baudurchführung ist durch einen fachkundigen Bauleiter zu leiten und zu überwachen. Der Bauleiter ist vorab zu benennen.

Während der Bauzeit ist von einem wöchentlichen Baugespräch unter Leitung der örtlichen AG - Bauüberwachung auszugehen. Nach Auftragserteilung findet vor Ort ein Baustellenstartgespräch statt.

Vom Auftragnehmer muss ein bevollmächtigter Vertreter (Bauführer) für das Vorhaben schriftlich benannt werden, der berechtigt ist, gegenüber der Bauleitung verbindliche Erklärungen abzugeben und Anordnungen des Auftraggebers entgegenzunehmen. Dieser darf ohne Genehmigung nicht ausgetauscht werden.

B. 9.2  Verkehrssprache

Der Auftragnehmer hat dafür Sorge zu tragen, dass während der Ausführung seiner Leistungen immer mindestens ein fließend deutsch sprechender Mitarbeiter seiner Firma auf der Baustelle anwesend ist.

Die Verkehrssprache auf der Baustelle ist deutsch. Die Verständigung mit anderssprachigen, ausführenden Arbeitskräften muss stets, insbesondere auch für Notfälle, sichergestellt sein.

B. 9.3  Nachunternehmer

Die Weitergabe von Leistungen an Nachunternehmer ist bei Angebotsabgabe anzukündigen. Die entsprechenden Gewerke/ Teilleistungen  sind zum Zeitpunkt der Angebotsabgabe zu benennen. Ein späterer Wechsel von Nachunternehmern darf nur nach schriftlicher Bestätigung durch den AG erfolgen.

Die anfallenden Arbeiten dürfen nur von Firmen ausgeführt werden, deren Qualifikation und Leistungsfähigkeit diese Arbeiten zulassen.

Der Auftragnehmer verpflichtet sich, ausschließlich leistungsfähige Nachunternehmer zu beauftragen. Es sind sämtliche einschlägige Rechtsvorschriften nach dem Arbeiternehmerentsendegesetz, dem Arbeitnehmerüberlassungsgesetz sowie sämtliche sozialversicherungsrechtliche und tarifrechtliche Regelungen und Gesetze zu beachten.

Für den Einsatz von Nachunternehmern ist grundsätzlich vor deren Einsatz die Zustimmung des AG einzuholen.

*Hinweis: B. 10 Bautagesberichte*
B. 10  Bautagesberichte

Der Auftragnehmer hat für jeden Arbeitstag einen Bautagesbericht zu führen. Der Originalbericht ist der Bauüberwachung des Auftraggebers von jeweils einer Kalenderwoche zu Beginn der darauf folgenden Kalenderwoche unaufgefordert zu übergeben.

Eine Kopie der Bautagesberichte ist im Baubüro des AN zur Einsicht durch den AG bereit zu halten. Im Bautagesbericht sind alle Angaben enthalten, die zur Ausführung und Abrechnung des Auftrages sowie die Darstellung des Baufortschrittes von Bedeutung sein können.

Bautagesberichte werden nicht als Regieberichte für zusätzliche Leistungen (z.B. Stundenlohnarbeiten) anerkannt. Für zusätzliche Leistungen sind durch den AN Zusatzangebote zu unterbreiten und/oder zeitnah Stundennachweise vorzulegen. Für Zusatzarbeiten im Stundenaufwand muss eine schriftliche Zusage dies AG vorliegen.

*Hinweis: B. 11 Arbeitsablauf und Koordinierung*
B. 11  Arbeitsablauf und Koordinierung

Zur Abwicklung des Bauvorhabens ist die Zusammenarbeit mit anderen Gewerken erforderlich. Einschränkungen und Erschwernisse durch paralleles Arbeiten der unterschiedlichen Ausführungsunternehmen, durch das Arbeiten in Abschnitten und die gleichzeitige Nutzung von Arbeitsbereichen sind bei der Kalkulation entsprechend zu berücksichtigen.

Arbeitszeiten:
- Montag bis Freitag von 6:00 bis 18:00 Uhr
- Die Wochenendarbeiten und Arbeiten darüber hinaus werden nicht besonders vergütet.

Der AN hat eine Mitwirkungspflicht bei der Koordinierung der Leistung. Beistellungen durch den AG sind durch den AN rechtzeitig abzurufen. Abnahmen aller Art sind rechtzeitig zu beantragen.

*Hinweis: B. 12 Baubesprechungen*
B. 12  Baubesprechungen

Es sind regelmäßige Baubesprechungen  vorgesehen. Der Besuch der Baubesprechung ist vom Projekt- und/oder Bauleiter oder dessen Vertretern wahrzunehmen. Urlaubsvertretungen sind rechtzeitig bekannt zu geben.

Der AN ist verpflichtet, die im Baubesprechungsprotokoll festgelegten Vereinbarungen und Termine einzuhalten.

*Hinweis: B. 13 Vergütung und Abrechnung*
B. 13  Vergütung und Abrechnung

B. 13.1  Vergütungsform

Die Abrechnung erfolgt zum Aufmass. Es gelten die im Leistungsverzeichnis eingetragenen Einheitspreise.

Alle Angebotspreise enthalten Material, Geräte, Lohn- und Nebenleistungen als gebrauchsfertige Leistung. Ausnahmen sind in den betreffenden LV-Positionen explizit beschrieben.

In den Preisen ist alles enthalten, was zur ordnungsgemäßen, vollständigen und termingerechten Ausführung der Leistung notwendig ist.

B. 13.2  Nachlässe

Der in der Endverhandlung vereinbarte Nachlass gilt für sämtliche Einheitspreise und wird auch bei der Abrechnung geänderter bzw. zusätzlicher Leistungen (Nachträge) berücksichtigt.

B. 13.3  Lohn- und Materialpreis-Gleitung

Die vereinbarten Preise sind Festpreise bis zum Ende der Bauzeit. Spätere Materialpreis- oder Lohnerhöhungen sowie sonstige Kostensteigerungen führen nicht zu einer Veränderung der Vertragspreise. Es werden keine Gleitklauseln vereinbart.

B. 13.4  Kostenbeteiligungen

Verbrauch Baustrom / Wasser  0,0%  des Nettoauftragswertes einschl.
  beauftragter Zusatzleistungen

Gebühren Abwasserentsorgung0,0 %des Nettoauftragswertes einschl.
  beauftragter Zusatzleistungen

Bauwesenversicherung  0,0 %  des Nettoauftragswertes einschl.
  beauftragter Zusatzleistungen

*Hinweis: B. 14 Gesundheit, Sicherheit, Umweltmanagement*
B. 14  Gesundheit, Sicherheit, Umweltmanagement

Die relevanten Gesetze, Verordnungen, Normen, Vorschriften und Richtlinien, auch die der Berufsgenossenschaft, sind einzuhalten.

Vom Auftragnehmer sind aktuelle Gefährdungsbeurteilungen für die beauftragten Tätigkeiten nach Arbeitsschutzgesetz und nach Betriebssicherheitsverordnung für die eingesetzten Arbeitsmittel vorzulegen.

Es dürfen nur geprüfte und geeignete Arbeitsmittel für die Erfüllung der vertraglich vereinbarten Tätigkeiten genutzt werden.

Der Auftragnehmer ist verpflichtet, dem Auftraggeber die Erfüllung der gesetzlichen Vorgaben nach Arbeitssicherheitsgesetz und DGUV Vorschrift 2 in Bezug auf die sicherheitstechnische und arbeitsmedizinische Betreuung (Sicherheitsfachkräfte, arbeitsmedizinische Betreuung) darzulegen. Ferner ist anzugeben, welche zertifizierten Managementsysteme für den Arbeits- , Umwelt- und Gesundheitsschutz vorhanden sind und ob diese für das gesamte Unternehmen umgesetzt sind.

Vom Auftragnehmer ist zu bestätigen, dass das eingesetzte Personal regelmäßig für die anstehenden Tätigkeiten unterwiesen und eine ausreichende Anzahl von Ersthelfern des AN vor Ort anwesend ist.

Es ist sicherzustellen, dass während der Auftragsausführung die notwendigen und geforderten Aufsichtspersonen die deutsche Sprache beherrschen und das mit den eingesetzten Mitarbeitern verständlich kommuniziert werden kann.

Die notwendigen Arbeitsmedizinischen Vorsorgeuntersuchungen müssen vorliegen, und für die geplanten Arbeiten taugliches (fachlich, körperlich und geistig geeignetes) Personal eingesetzt werden.

Geeignete und notwendige Persönliche Schutzausrüstung entsprechend der durchzuführenden Tätigkeiten gemäß der erstellten Gefährdungsbeurteilung müssen vom Auftragnehmer zur Verfügung gestellt werden.

Maßnahmen zur Ersten Hilfe sind nach §10 ArbSchG und §24 ff DGUV Vorschrift 1 sind vorzusehen. Alle Unfälle sind dem Auftraggeber zu melden.

Der Einsatz von Gefahrstoffen ist vor der Durchführung mit dem Auftraggeber vor Ort abzustimmen.

Für die eingesetzten Subunternehmer sind die gleichen Voraussetzungen zum Arbeits-, Gesundheits- und Umweltschutz zu schaffen wie für eigenes Personal.

Die eingesetzten Beschäftigten müssen über die notwendige und aktuell gültige Qualifikation für den Einsatz verfügen.

Der Auftraggeber behält sich vor, Prüfungen und Kontrollen während der Ausführung vor Ort durch Mitarbeiter des Auftraggebers durchzuführen.

*Hinweis: B. 15 Werkstoffe und Zulassungen*
B. 15  Werkstoffe und Fabrikatangaben

Alle verwendeten Baustoffe und Einbauteile müssen bauaufsichtlich zugelassen sein.

Beabsichtigt der AN die Verwendung von Stoffen und/oder Bauteilen, für die eine behördliche Zustimmung im Einzelfall erforderlich ist, so hat der AN diese selbst einzuholen und die Kosten hierfür zu tragen.

Grundsätzlich müssen alle Stoffe und Bauteile, die Bestandteil von Leistungen werden, vor ihrer Anlieferung auf die Baustelle vom AG für ihre Verwendbarkeit genehmigt werden. Die Genehmigung der Verwendung von Stoffen und Bauteilen durch den AG schränkt die Verantwortung und Haftung des AN für seine Leistungen in keiner Weise ein.

Grundlage für die Genehmigung der Verwendung der Stoffe und Bauteile bilden Bemusterungen und Eignungsprüfungen.

Die Verarbeitungs- und Montagevorschriften der Hersteller sind einzuhalten.

Es dürfen nur Baumaterialien verwendet werden, für die eine gesundheitliche Gefährdung der im Gebäude tätigen Personen grundsätzlich oder wegen unbedenklicher Dosis von ausgasenden Schadstoffen nicht gegeben ist. Bewertung nach Verordnung (EG) Nr. 1907/2006 (REACH-Verordnung).

*Hinweis: B. 16 Hinweise Abschnittsweitse / DCM*
B. 16  Planmanagement

Die Übergabe der Ausführungsplanung (Hochbau- und Detailplanung des Architekten) erfolgt abschnittsweise.

Im Leistungsumfang des Auftragnehmers liegt die komplette Werk- und Montageplanung für die ausgeschriebenen Leistungen.

*Hinweis: C. 1 Zusätzliche Technische Vertragsvorbemerkungen*
C. Zusätzliche Technische Vertragsvorbemerkungen

C. 1  Vorschriten, Richtlinien, Normen

Der AN hat bei der Ausführung des Auftrages alle Gesetze, Verordnungen, Verwaltungsvorschriften und Richtlinien in der bei Auftragserteilung geltenden Fassung zu beachten, soweit diese für die Lieferungen und Leistungen des AN zutreffend sind.

Hierzu zählen insbesondere:

- Gesetze der Bundesrepublik Deutschland
- Gültige Richtlinien und Mitteilungen der Europäischen Union
- Verordnungen und Verwaltungsvorschriften des Bundes
- Gesetze und Verordnungen des Bundeslandes Brandenburg
- Berufsgenossenschaftliche Vorschriften und Regelwerke (BGVR)
- Unfallverhütungsvorschriften (DGUV)
- Arbeitsschutz
- Regionale Bauvorschriften
- aktuell gültige Technische Regeln, Regelwerke, Normen
- Firmenstandards und Firmenrichtlinien des AG

Normen sind unabhängig von ihrer bauaufsichtlichen Einführung zu berücksichtigen.

Für die einzelnen Gewerke/ Leistungsbereiche gelten die "Allgemeinen Technischen Vorschriften" für Bauleistungen (ATV) der VOB, Teil C sowie alle darin genannten leistungsbezogenen DIN-Vorschriften.

Es sind alle gültigen Gesetze, Verordnungen, Vorschriften, Regeln und Richtlinien, auch wenn sie hier nicht besonders angesprochen sind, zu berücksichtigen.

Soweit in der Leistungsbeschreibung auf Technische Spezifikationen, z.B. nationale Normen, mit denen Europäische Normen umgesetzt werden, europäische technische Zulassungen, gemeinsame technische Spezifikationen, Internationale Normen, Bezug genommen wird, werden auch ohne den ausdrücklichen Zusatz "oder gleichwertig" immer gleichwertige Technische Spezifikationen in Bezug genommen. (VOB Teil C DIN 18299).

ATV VOB Teil C:

Die im Langtext-Leistungsverzeichnis beschriebenen „Besonderen Leistungen“ sind auch ohne Erfassung in zusätzlichen LV-Positionen Vertragsbestandteil, wenn sie in den Vorbemerkungen und/oder in den Langtexten der Hauptpositionen beschrieben sind.

C. 2  Zusätzliche technische Vertragsbedingungen

ZUSÄTZLICHE TECHNISCHE VERTRAGSBEDINGUNGEN
1.) Bereits vorhandene Absteckungen, Grenzsteine, Festpunkte, Höhenmarken und dergleichen sind vor Arbeitsbeginn vom Auftragnehmer zu sichern. Wird durch unsachgemäße Behandlung, Verschiebung oder Verlust solcher Punkte eine Neuvermessung notwendig, geht diese zu Lasten des Auftragnehmers.
2.) Schutzmaßnahmen gegen Beschädigung oder Verschmutzung an angrenzenden Gebäuden oder Bauteilen sind durch den Auftragnehmer rechtzeitig und eigen- verantwortlich vor Aufnahme der Arbeiten vorzunehmen. Hierzu gehören auch die entsprechenden Bausicherungs- maßnahmen.
3.) Sofern im Leistungsverzeichnis nicht gesondert unterschieden wird, gelten die Abrechnungshinweise der VOB.
4.) Die Kenntnis der Baustelle wird vorausgesetzt und im Auftragsfall Vertragsbestandteil. Das LV ist auf Vollständigkeit zu prüfen und nach fachlichem Ermessen des Bieters notwendige zusätzliche Leistungen sind mit dem Angebot separat anzubieten. Nachforderungen aufgrund fehlender Ortskenntnis und o. g. zusätzlicher Leistungen sind ausgeschlossen.
5.) Das Einrichten u. Entfernen der Baustelleneinrichtung ist mit den Einheitspreisen abgegolten, soweit im Leistungsverzeichnis nichts anderes bestimmt ist.
6.) In die EP sind Transport, Kippentgelte, Begleit- und Übernahmescheine, Erstellung von Entsorgungs- nachweisen,Gebühren (incl. SBB-Gebühren bei bü-Abfällen und ggf. Deklarationsanalysen, einzurechnen, dies gilt auch, wenn in den einzelnen Positionen nicht ausdrücklich erwähnt.
7.) Allgemeine Hinweise Sämtliches Abbruchmaterial ist entsprechend den gesetzlichen Vorschriften fachgerecht zu entsorgen. Alle im Rahmen der Entsorgung entstehenden Kosten (wie z.B Verladung, Transport, Entladung in der Entsorgungsanlage) einschl. aller Kippentgelte und Gebühren sind in die Entsorgungspositionen einzukalkulieren. Die Kosten für die Gestellung und Erstellung der Entsorgungsnachweise, Begleit- und Übernahmescheine sind ebenfalls einzukalkulieren und werden nicht gesondert vergütet. Die Kosten für Andienungsverfahren beim Entsorger inkl. aller anfallenden Gebühren sind einzukalkulieren und werden nicht gesondert vergütet. Erforderliche Probenahmen und Deklarationsanalysen sind in Verantwortung des AN durchzuführen und die Kosten in die Entsorgungspositionen einzukalkulieren. Eventuelle Laborprotokolle sind dem AG vor Durchführung der Entsorgung vorzulegen. Die Abfälle sind vor Ort soweit mit vertretbarem Aufwand möglich hinsichtlich der einzelnen Abfallarten zu separieren. Die Durchführung von Sammelentsorgungen auch für Kleinstmengen ist grundsätzlich im Rahmen der ausgeschriebenen Maßnahmen nicht zulässig. Es sind für alle Entsorgungsmaßnahmen grundsätzlich Einzelnachweise zu führen. Es sind für sämtliche Abfallarten auch für nicht überwachungsbedürftige Abfälle Entsorgungsnachweise zu erstellen und Übernahme- bzw. Begleitscheine zu verwenden. Durch den AN ist nach Abschluss der Maßnahme die Abfallbilanz zu erstellen. Darin ist jeder einzelne Entsorgungsvorgang (jeder Begleit- bzw. Übernahmeschein) einzeln zu erfassen. Das Abfallnachweisbuch ist durch den AN für den AG lückenlos zu führen und nach Abschluss der Maßnahme an den AG zu übergeben.
Die Pflichten des AN zur Verwertung und Beseitigung von Abfällen und zur Nachweisführung bleiben davon unberührt. Es gelten grundsätzlich Bestimmungen zur Verfahrens- weise bei Entsorgungsmaßnahmen im Land Brandenburg.
Rechtzeitig vor Beginn der Entsorgungsmaßnahmen ist dem AG ein vollständiges Entsorgungskonzept zur Prüfung und Genehmigung vorzulegen. In diesem Konzept müssen für alle vorhandenen Abfallarten benannt werden und die entsprechenden aktuell gültigen behördlichen Anlagengenehmigungs- bescheide beigefügt werden. Für alle vorgesehenen Transportunternehmen sind aktuell gültige Transportgenehmigungen für die entsprechenden Abfallarten vorzulegen. Die Entsorgungsnachweise sind durch den AN für alle Abfallarten vorzubereiten und dem Entsorgungsmanager zur Prüfung vorzulegen. Erst nach Vorlage, Prüfung und Bestätigung des Konzeptes und Vorlage der Entsorgungsnachweise darf mit den Entsorgungsvorgängen begonnen werden. Der Aufwand für die Erstellung des Konzeptes ist in den Entsorgungspositionen einzukalkulieren. Der Prüfungsaufwand beim AG ist hinsichtlich der einzuhaltenden Termine zu berücksichtigen.
Qualifikation
Der Nachweis der Qualifikation für besondersn überwachungsbedürfige Materialien (z.B. KMF) ist vor der Ausführung vorzulegen.
Technologische Hinweise
Die Abbrucharbeiten sind in enger Abstimmung mit der Bauleitung technologisch und fachlich zu koordinieren.  Erforderliche Schutzmaßnahmen für den Rückbau und die Entsorgung KMF-Dämmung ist bei der Kalkulation der betreffender Positionen zu berücksichtigfen. Sicherungen/Kalkulationsinhalt: Sämtliche Sicherungsmaßnahmen bei Abbruch von Wänden, Wandteilen und Bauteilen von Decken einschl. Sicherung der Durchbrüche durch geeignete Schutzmaßnahmen und Abdeckungen sind Inhalt der Leistungspositionen und sind nach den gültigen Vorschriften und Vorgabe des SIGEKO auszuführen. Inhalt der Kalkulation Entsorgung: - Aufladen im Abbruchbereich - Abfallentsorgung einschl. Transport - abfallgrechtliche Verfahrenshandlung

*Hinweis: D. 1 Qualitätsmerkmale*
D. 1  Fertigungs- und Qualitätskontrollen

Der Auftraggeber behält sich eigene Fertigungs- und Qualitätskontrollen vor. Dieses schließt auch die Nachunternehmer des Auftragnehmers ein. Der Auftraggeber ist berechtigt, auch externes Fachpersonal einzusetzen. Der Auftragnehmer hat durch regelmäßige Berichte den Fertigungsstand zu dokumentieren.

Der Auftragnehmer hat für die Kontrollen in den Herstellerwerken die dazu erforderlichen Dokumente wie Prüfprotokolle, Bestellunterlagen für Unterlieferanten, Qualitätsmanagement-Unterlagen, Befähigungsnachweise etc. vorzulegen und auf Verlangen dem Auftraggeber zu übergeben.

Die Fertigstellung dieser Teile ist vom Auftragnehmer rechtzeitig anzuzeigen, so dass der Auftraggeber entsprechend inhaltlich und terminlich disponieren kann.

Der Auftragnehmer trägt die ihm und seinen Nachunternehmern entstehenden Kosten für die Durchführung der Prüfungen und Kontrollen. Dieses gilt auch für die Kosten, die z.B. aus der Bereitstellung der üblichen Mess- und Prüfwerkzeuge, Materialien, Einrichtungen und des Hilfspersonals entstehen.

Die Prüfungen und Kontrollen gelten weder als Teilabnahmen, noch wird dadurch eine Mitverantwortung des Auftraggebers oder seiner Beauftragten für die mängelfreie Ausführung begründet. Eventuelle Ansprüche des Auftraggebers bleiben unberührt. Die Durchführung der Prüfungen und Kontrollen befreit den Auftragnehmer nicht von der Verantwortung für die vertragsgerechte Erfüllung.

Bei den Prüfungen und/oder Kontrollen festgestellte Mängel sind vom Auftragnehmer unverzüglich auf seine Kosten zu beseitigen. Falls erforderlich, ist die Prüfung zu wiederholen. Dem Auftraggeber hieraus entstehe nde Kosten sind vom Auftragnehmer zu übernehmen.

Der Auftragnehmer ist verpflichtet, an allen überwachungspflichtigen  Anlagen und Anlagenteilen Kontrollen und Prüfungen vornehmen zu lassen und dem Auftraggeber die betreffenden Prüfzertifikate (EX-Schutz, WHG etc.) dem Projektfortschritt entsprechend, spätestens aber bis zum Beginn des Probebetriebes zu übergeben.

*Hinweis: Technische Vorbemerkungen*
1.2. Technischen Vorbemerkungen

Für die Lieferung und Ausführung von Leistungen sind die ATV in der VOB/C sowie alle leistungsbezogenen DIN-Normen maßgebend. Neben der VOB/C gelten alle übrigen, das Fachgebiet direkt und indirekt berühenden Bestimmungen, Richtlinien, Merkblätter und Verordnungen in der jeweils bei Angebostabgabe gültigen Fassung.

Mit den im Leistungsverzeichnis enthaltenden Angaben über Bauart, Baustoff und Abmessungen gelten auch die Richtlinien der Hersteller, der Herstellungsvorgang bzw. Ablauf bis zur fertigen und voll funktionsfähigen Leistung unter Zugrundelegung der gesetzlichen und behördlichen Vorschriften als beschrieben.

Die Sicherung des Bieters über die Eignung der angebotenen Stoffe und Bauteile für den vorgesehenen Verwendungszweck gilt als erbracht, wenn mit Vorlage des Angebotes keine Bedenken gegen die vorgesehene Art der Ausführung erhoben werden.

Die nachfolgenden Positionen beschreiben eine für dieses Objekt komplette und voll funktionsfähige Gewerksleistung. Übliche, zur Funktionsfähigkeit erforderliche und nach den Regeln der Technik notwendige Leistungen und Ausführungs- bzw. Ausbildungsformen müssen als Mindeststandard in den Einheitspreisen enthalten sein. Die vom Bieter als notwendig erkannten Leistungen sind einzukalkulieren bzw. als Einzelleistungen zu ergänzen.

Abbruchmaterialien sind nach Anfall fachgerecht zu beseitigen und deren ordnungsgemäße Abfuhr in die Einzelpositionen einzurechnen. Für die ordnungsgemäße Schutt- und Abfallbeseitigung unter Beachtung der Abfall- und Umweltschutzbedingungen ist der Auftragnehmer beweispflichtig, einschließlich Deponienachweis.

Sofern keine gesonderten Positionen ausgeschrieben sind, sind die Kosten für die nicht vom Auftraggeber gestellte Baustelleneinrichtung in die Preise einzubeziehen. Das gilt auch für Auf- und Abbau, An- und Abtransport von Aufenthalts- und Lagerräumen, Abdeckungen und Umwehrungen und deren Unterhaltung.

Vor Angebotsabgabe hat sich der Bieter über die Örtlichkeit zu informieren. Nachträge, die aus Unterlassung der Informationspflicht resultieren, werden nicht anerkannt.

Werkstattpläne und Detailzeichnungen sind 15 Tage vor Ausführung an den vom Auftraggeber beauftragten Planer zur Prüfung und Freigabe zu übergeben. Die Mengenangaben der Leistungsverzeichnisse ermächtigen nicht zur Materialbestellung. Es sind alle Maße am Bau zu überprüfen!

Punktlinien in Vorschriften und LV-Beschreibungen sind vom Bieter auszufüllen.

Bauaufsichtliche Zulassungen der einzubauenden Materialien sind 14 Tage nach Auftragserteilung dem Auftraggeber bzw. Planer vorzulegen. Sämtliche gelieferten und eingebauten Betriebsmaterial müssen den VDE-Normen entsprechen bzw. mit einem Genehmigungszeichen / CE-Kennzeichnung versehen sein.

Die Durchführung aller nach DIN VDE 0100 geforderten Prüfungen sind in den Preisen, soweit nicht separat ausgewiesen, einzurechnen. Über die Ergebnisse der Prüfungen sind Messprotokolle in 2-facher Ausfertigung dem Auftraggeber zu übergeben.

Der Auftragnehmer hat die Qualität der Herstellung systematisch zu dokumentieren. Die Dokumentation hat die Planung, Berechnung, Beschaffung, Bereithaltung, Detailkonstruktion, Fertigung, Errichtung und Abnahme zu umfassen. Die zusammengestellten Unterlagen müssen hinsichtlich der in ihnen enthaltenen wichtigen Angaben vollständig sein und müssen den IST-Zustand der Anlage und ihrer Teile darstellen. Der Dokumentationsumfang muss den Anforderungen des Baurechts genügen. Die Dokumentation ist vor Abschluss des Prüf- und Freigabeverfahrens im Original zu übergeben.

Der Auftragnehmer verpflichtet sich, seinen Arbeitsablauf im Rahmen der vereinbarten Ablauf- und Terminplanung und in Absprache mit der Bauleitung mit den Arbeitsabläufen anderer am Bau beteiligten Firmen so zu koordinieren, dass Beeinträchtigungen der Sicherheit seines Personals und der Ausführung seiner Leistungen sowie des Personals und der Leistungen anderer Unetrnehmen so gering wie möglich gehalten werden oder ganz ausgeschlossen werden können.

Der Auftragnehmer hat dafür Sorge zu tragen, dass während der Ausführung seiner Leistungen immer mindestens ein fließend deutsch sprechender Mitarbeiter seiner Firma auf der Baustelle anwesend ist. Für den Unfallschutz ist die ständige Anwesenheit eines Ersthelfers des Auftragnehmers erforderlich.

Die angebotenen Einheitspreise sind Festpreise für die Dauer der Bauzeit. Sämtliche Preise sind Nettopreise.
Die zum Zeitpunkt der Beauftragung jeweils gültige gesetzliche Mehrwertsteuer ist insgesamt hinzuzurechnen.

*Hinweis: Technische Vorbemerkungen - Bodenbelagsarbeiten*
Technische Vorbemerkung - Bodenbelagarbeiten
1. Mitgeltende Normen und Regeln
Allgemeines
Es gelten jeweils die Normen und Regeln in der zum Vertragsschluss gültigen Fassung einschließlich der Änderungen, Berichtigungen und Beiblätter.

Soweit in der Leistungsbeschreibung auf Technische Spezifikationen, z.B. nationale Normen, mit denen Europäische Normen umgesetzt werden, europäisch technische Bewertungen, gemeinsame technische Spezifikationen, Internationale Normen, Bezug genommen wird, werden auch ohne den ausdrücklichen Zusatz: "oder gleichwertig", immer gleichwertige Technische Spezifikationen in Bezug genommen.

DIN EN 204
Klassifizierung von thermoplastischen Holzklebstoffen für nicht-tragende Anwendungen
DIN EN 986
Textile Bodenbeläge - Fliesen - Bestimmung der Maßänderung infolge der Wirkungen wechselnder Feuchte- und Temperaturbedingungen und vertikale Flächenverformung
DIN EN 1318
Textile Bodenbeläge - Bestimmung der sichtbaren Dicke von Rückenbeschichtungen
DIN EN 1516
Sportböden - Bestimmung des Eindruckverhaltens
DIN EN 1569
Sportböden - Bestimmung des Verhaltens bei rollender Last
DIN EN 1815
Elastische und Laminat-Bodenbeläge - Beurteilung des elektrostatischen Verhaltens
DIN EN 12529
Räder und Rollen - Möbelrollen - Rollen für Drehstühle - Anforderungen
DIN EN 13501-1
Klassifizierung von Bauprodukten und Bauarten zu ihrem Brandverhalten - Teil 1: Klassifizierung mit den Ergebnissen aus den Prüfungen zum Brandverhalten von Bauprodukten
DIN EN 16165
Bestimmung der Rutschhemmung von Fußböden - Ermittlungsverfahren
DIN EN ISO 4918
Elastische, textile und Laminat-Bodenbeläge - Stuhlrollenversuch
DIN EN ISO 9239-1
Prüfungen zum Brandverhalten von Bodenbelägen - Teil 1: Bestimmung des Brandverhaltens bei Beanspruchung mit einem Wärmestrahler
DIN EN ISO 10140-1
Akustik - Messung der Schalldämmung von Bauteilen im Prüfstand - Teil 1: Anwendungsregeln für bestimmte Produkte
DIN EN ISO 10833
Textile Bodenbeläge - Bestimmung der Schnittkantenfestigkeit mit der modifizierten Vettermann-Trommelprüfung
DIN EN ISO 16283-1
Akustik - Messung der Schalldämmung in Gebäuden und von Bauteilen am Bau - Teil 1: Luftschalldämmung
DIN EN ISO 16283-2
Akustik - Messung der Schalldämmung in Gebäuden und von Bauteilen am Bau - Teil 2: Trittschalldämmung
DIN EN ISO 22637
Klebstoffe - Prüfung von Klebstoffen für Bodenbeläge - Bestimmung des elektrischen Widerstandes von Klebstoff-Filmen und Verbunden
DIN VDE 0100-600
Errichten von Niederspannungsanlagen - Teil 6: Prüfungen
AGI-Arbeitsblatt S 30
Elektrisch ableitfähige Bodenbeläge (Säureschutzbau)
Herausgeber: Arbeitsgemeinschaft Industriebau e.V. (AGI)
AGI-Arbeitsblatt S 50
Ausbildung von Bewegungsfugen in Oberflächenschutzsystemen entsprechend den AGI Arbeitsblättern S 10 bis S 40
Herausgeber: Arbeitsgemeinschaft Industriebau e.V. (AGI)
BEB-Hinweisblatt 4.7
Hinweise zur Planung, Verlegung und Beurteilung sowie Oberflächenvorbereitung von Calciumsulfatestrichen
Herausgeber: Bundesverband Estrich und Belag e.V.
BEB-Hinweisblatt 4.9.3
Verlegung von Bodenbelägen auf Trockenhohlböden (THB)
Herausgeber: Bundesverband Estrich und Belag e.V.
BEB-Hinweisblatt 8.1
Beurteilen und Vorbereiten von Untergründen im Alt- und Neubau. Verlegen von elastischen und textilen Bodenbelägen, Laminat, mehrschichtig modularen Fußbodenbelägen, Holzfußböden und Holzpflaster. Beheizte und unbeheizte Fußbodenkonstruktionen
Herausgeber: Bundesverband Estrich und Belag e.V.
BEB-Hinweisblatt 8.2
Vorbereitende Maßnahmen zur Verlegung von Oberbodenbelägen auf Zement- und Calciumsulfatheizestrichen
Herausgeber: Bundesverband Estrich und Belag e.V.
BEB-Hinweisblatt 8.3
Arbeitsanweisung CM-Messung
Herausgeber: Bundesverband Estrich und Belag e.V.
BEB-Hinweisblatt 9.1
Oberflächenzug- und Haftzugfestigkeit von Fußböden - Allgemeines, Prüfung, Einflüsse, Beurteilung
Herausgeber: Bundesverband Estrich und Belag e.V
BVF Merkblatt
Schnittstellenkoordination bei Flächenheizungs- und Flächenkühlungssystemen in Neubauten
Bundesverband Flächenheizungen und Flächenkühlungen e.V.
BVF Merkblatt
Schnittstellenkoordination bei Flächenheizungs- und Flächenkühlsysteme in bestehenden Gebäuden
Bundesverband Flächenheizungen und Flächenkühlungen e.V.
BVF Richtlinie 1
Wärme- und Trittschalldämmung beheizter und gekühlter Fußbodenkonstruktionen
Bundesverband Flächenheizungen und Flächenkühlungen e.V.
BVF Richtlinie 2
Rohrsysteme und elektrische Heizleitungen in Flächenheizungen und Flächenkühlungen
Bundesverband Flächenheizungen und Flächenkühlungen e.V.
BVF Richtlinie 3
Herstellung beheizter/gekühlter Fußbodenkonstruktionen im Wohnungsbau
Bundesverband Flächenheizungen und Flächenkühlungen e.V.
BVF Richtlinie 4
Steuerung und Regelung von Flächenheizungen und -kühlungen auf Basis von Warm-/Kaltwasser für den Wohnungsbau
Bundesverband Flächenheizungen und Flächenkühlungen e.V.
BVF Richtlinie 5
Wasserdurchströmte Flächenheiz- und Kühlsysteme. Die ideale Voraussetzung für die Nutzung regenerativer Energien in der Gebäudeheizung /-Kühlung
Bundesverband Flächenheizungen und Flächenkühlungen e.V.
BVF Richtlinie 7
Herstellung von Wandheiz - und - kühlsystemen im Wohnungs-, Gewerbe- und Industriebau
Bundesverband Flächenheizungen und Flächenkühlungen e.V.
BVF Richtlinie 8
Herstellung beheizter und gekühlter Fußbodenkonstruktionen im Gewerbe- und Industriebau
Bundesverband Flächenheizungen und Flächenkühlungen e.V.
BVF Richtlinie 9
Einsatz von Bodenbelägen auf Flächenheizungen und -kühlungen - Anforderungen und Hinweise
Bundesverband Flächenheizungen und Flächenkühlungen e.V.
BVF Richtlinie 10
Installation von Flächenheizungen und Flächenkühlungen bei der Modernisierung von bestehenden Gebäuden - Anforderungen und Hinweise
Bundesverband Flächenheizungen und Flächenkühlungen e.V.
BVF Richtlinie 11
Bauteilintegrierte Systeme der Flächenheizung und Flächenkühlung - Aufbau und Funktionsweise
Bundesverband Flächenheizungen und Flächenkühlungen e.V.
BVF Richtlinie 12
Herstellung dünnschichtiger, beheizter/gekühlter Verbundkonstruktionen im Wohnungsbestand
Bundesverband Flächenheizungen und Flächenkühlungen e.V.
BVF Richtlinie 13
Beheizte Fußbodenkonstruktionen im Sporthallenbau
Bundesverband Flächenheizungen und Flächenkühlungen e.V.
DGUV Regel 108-003
Fußböden in Arbeitsräumen und Arbeitsbereichen mit Rutschgefahr
Herausgeber: Deutsche Gesetzliche Unfallversicherung e.V. (DGUV)
(bisher: BGR 181)
IVD-Merkblatt Nr. 1
Abdichtung von Bodenfugen mit elastischen Dichtstoffen
Herausgeber: Industrieverband Dichtstoffe e.V. (IVD)
IVK TKB-Merkblatt 3
Kleben von Elastomer-Bodenbelägen
Herausgeber: Industrieverband Klebstoffe e.V.
IVK TKB-Merkblatt 4
Kleben von Linoleum-Bodenbelägen
Herausgeber: Industrieverband Klebstoffe e.V.
IVK TKB-Merkblatt 5
Kleben von Kork-Bodenbelägen
Herausgeber: Industrieverband Klebstoffe e.V.

IVK TKB-Merkblatt 6
Spachtelzahnungen für Bodenbelag-, Parkett- und Fliesenarbeiten
Herausgeber: Industrieverband Klebstoffe e.V.
IVK TKB-Merkblatt 7
Kleben von PVC-Bodenbelägen
Herausgeber: Industrieverband Klebstoffe e.V.
IVK TKB-Merkblatt 8
Beurteilen und Vorbereiten von Untergründen für Bodenbelag- und Parkettarbeiten
Herausgeber: Industrieverband Klebstoffe e.V.
IVK TKB-Merkblatt 9
Technische Beschreibung und Verarbeitung von Bodenspachtelmassen
Herausgeber: Industrieverband Klebstoffe e.V.
IVK TKB-Merkblatt 10
Bodenbelags- und Parkettarbeiten auf Fertigteilestrichen - Holzwerkstoff- und Gipsfaserplatten
Herausgeber: Industrieverband Klebstoffe e.V.
IVK TKB-Merkblatt 12
Kleben von Bodenbelägen mit Trockenklebstoffen
Herausgeber: Industrieverband Klebstoffe e.V.
IVK TKB-Merkblatt 13
Kleben von textilen Bodenbelägen
Herausgeber: Industrieverband Klebstoffe e.V.
IVK TKB-Merkblatt 15
Verlegen von Design-und Multilayer-Bodenbelägen
Herausgeber: Industrieverband Klebstoffe e.V.
IVK TKB-Merkblatt 16
Anerkannte Regeln der Technik bei der CM-Messung
Herausgeber: Industrieverband Klebstoffe e.V.
IVK TKB-Merkblatt 18
KRL-Methode - Messung und Beurteilung der Feuchte von mineralischen Estrichen
Herausgeber: Industrieverband Klebstoffe e.V.
Merkblatt 9
Oberbeläge auf Fertigteilestrichen
Herausgeber: Bundesverband der Gipsindustrie e.V., Industriegruppe Gipsplatten
VdS 2021
Baustellen - Unverbindlicher Leitfaden für ein umfassendes Schutzkonzept
Herausgeber: Gesamtverband der Deutschen Versicherungswirtschaft e.V. (GDV)
2. Angaben zu Stoffen und Bauteilen
Das eingebaute Material muss dem Muster entsprechen; eine Bestätigung des Musters durch den Auftraggeber ist einzuholen.Die Wahl des Klebers bleibt dem Auftragnehmer überlassen, wenn im Leistungstext kein bestimmter Kleber vorgegeben ist. Die Klebstoffe sind nach den Verarbeitungsvorschriften der Hersteller zu verarbeiten.
Es dürfen nur Vorstriche und Kleber verwendet werden, die zu den Ersatzstoffen nach TRGS 610 zählen.
3. Angaben zur Ausführung
Allgemeines
Vor Ausführungsbeginn hat der Auftragnehmer mit dem Auftraggeber festzulegen, wo das zu verwendende Material auf der Baustelle gelagert werden kann, um gegenseitige Störungen der am Bau beteiligten Handwerker während der Bauausführung zu vermeiden.

Vor der Durchführung von Stemm-, Bohr- und Einsetzarbeiten an Estrichen sowie geputzten Wänden und Decken sind Leitungen mit einem Suchgerät zu orten.

Vor Beginn der Arbeiten sind die tatsächlichen Einbauhöhen bezogen auf das gesamte Ausbausystem mit der Bauleitung abzustimmen, falls unzulässige Toleranzen oder Änderungen des geplanten Fußbodenaufbaus festgestellt oder vermutet werden.

Bei Schleifarbeiten im Trockenverfahren sind Absauggeräte zu verwenden.
Beim Einbau von Holzspanplatten auf alte Dielenböden ist auf einen ausreichenden Randabstand zwischen Fußboden und Wand zu achten. Er soll 2 mm je m Raumtiefe betragen, mindestens jedoch 10 mm. Die Lüftung der vorhandenen Holzbalkendecke muss in jedem Gefach garantiert sein.

Sind Schleifen und Spachteln vorgesehen, so bleiben die Anzahl der Schleifgänge und Spachtelaufträge sowie die Wahl der richtigen Körnung dem Auftragnehmer überlassen und sind auf die vorgesehene Beschichtung einzustellen.

Oberflächenfertige Laminate sind mit besonderer Vorsicht einzubauen. Kratzer und Eindrücke gelten als wesentliche Mängel.

Wenn für längenorientierten Beläge wie Laminatböden oder Beläge mit längenorientierten Mustern im Leistungstext keine Verlegerichtung vorgegeben ist, ist diese vor Beginn der Verlegung mit dem Auftraggeber abzustimmen.

Das Verlegen von Streifen gemäß Abschnitt 3.4.7 Satz 2 ATV DIN 18365 ist nur zulässig, wenn dadurch zusätzlicher Verschnitt vermieden wird.

Zu verlegendes Material innerhalb einer zusammenhängenden Fläche muss aus einer gemeinsamen Charge stammen. Ist es aus produkttechnischen Gründen unvermeidbar, dass leichte Struktur- und Farbunterschiede auftreten können, so ist der Auftraggeber vorher auf diesen Umstand hinzuweisen und um sein Einverständnis zu ersuchen.

Nach Fertigstellung der Arbeiten hat der Auftragnehmer dem Auftraggeber eine Liste über die verlegten Beläge, gegliedert nach Verwendungsort, Produktbezeichnung und Hersteller für spätere Nachbestellungen zu übergeben.

Der Auftragnehmer hat die verlegten Beläge bis zur Abnahme gegen Beschädigung und Verschmutzung durch Abdecken mit Folie, Abdeckpapier oder dergleichen zu schützen.

4. Sonstige Angaben
Der Auftragnehmer hat dafür Sorge zu tragen, dass während der Ausführung seiner Leistungen immer mindestens ein fließend deutsch sprechender Mitarbeiter seiner Firma auf der Baustelle anwesend ist.
Zu den auf der Baustelle vorzuhaltenden Ausführungsunterlagen zählt neben den Ausführungsplänen auch eine Ausfertigung dieser Leistungsbeschreibung.

### Bereich 1 Kautschuk

*Hinweis: Abbrucharbeiten*

**1.10 Bodenbelag Kautschuk-Bodenbelag abbrechen D 2,2 cm**
*** EP-Aufgliederung gefordert
Abbruch von Bodenbelag aus Kautschuk-Bodenbelag, einschl. Entfernen der Klebereste, im Rahmen einer Totalabbruchmaßnahme, geklebt.

Abbruchdicke 2,2 cm

Ausführung innerhalb des Bauwerks, Abbruch von Hand/mit handgeführten Kleingeräten.

Aufgenommene Stoffe zur Entsorgung sortieren, sammeln und entsorgen.

Abfall ist nicht gefährlich, nicht schadstoffbelastet.

Ausführung im Bestandsgebäude
Menge: 60,000 m²
Leistungsbereichkatalog: 084
DIN276-1_08: 394
Kostengruppe DIN 276 2018-12: 394
DIN276_2018-12: 394

**1.20 Sockelstreifen Kautschuk-Bodenbelag abbrechen H 65mm D 2,2 cm**
*** EP-Aufgliederung gefordert
Abbruch Sockelstreifen aus Kautschuk, einschl. Entfernen der Klebereste, im Rahmen einer Totalabbruchmaßnahme, Höhe 65 mm, geklebt,.

Abbruchdicke 2,2 cm

Ausführung innerhalb des Bauwerks, Abbruch von Hand/mit handgeführten Kleingeräten.

Aufgenommene Stoffe zur Entsorgung sortieren, sammeln und entsorgen.

Abfall ist nicht gefährlich, nicht schadstoffbelastet.
Ausführung im Bestandsgebäude
Menge: 52,000 m
Leistungsbereichkatalog: 084
DIN276-1_08: 394
Kostengruppe DIN 276 2018-12: 394
DIN276_2018-12: 394

*Hinweis: Vorbereitung*

**1.30 Feuchtigkeitsmessung**
*** EP-Aufgliederung gefordert
STLB-Bau 2024-04 024
Feuchtigkeitsmessung nach dem CM-Verfahren DIN 18560-1, Ausführung auf Anordnung des AG, Ausführung in allen Geschossen.
Menge: 32,000 St
Leistungsbereichkatalog: 024
DIN276-1_08: 397
Kostengruppe DIN 276 2018-12: 397
DIN276_2018-12: 397

**1.40 Untergrund reinigen Zementestrich**
*** EP-Aufgliederung gefordert
Reinigen des Untergrundes aus Zementestrich, von grober Verschmutzung, für Bodenbelagsarbeiten, aufgenommene Stoffe sammeln, im Behälter des AN lagern und entsorgen.

 Abfall ist nicht gefährlich, nicht schadstoffbelastet.
Menge: 1150,000 m²
Leistungsbereichkatalog: 033
DIN276-1_08: 352
Kostengruppe DIN 276 2018-12: 397
DIN276_2018-12: 353

**1.50 Untergrund spachteln Zementestrich D 2mm**
*** EP-Aufgliederung gefordert
*** Bedarfsposition mit GB
Vollflächiges Spachteln des Untergrundes aus Zementestrich, mittlere Dicke 2 mm, für Bodenbelagarbeiten.
Menge: 1450,000 m²
Leistungsbereichkatalog: 036
DIN276-1_08: 352
Kostengruppe DIN 276 2018-12: 397
DIN276_2018-12: 353

**1.60 Untergrund ausgleichen Zementestrich D 5-10mm**
*** EP-Aufgliederung gefordert
Ausgleichen des Untergrundes aus Zementestrich, bei größeren Unebenheiten, mit stuhlrollengeeigneter Ausgleichsmasse, Dicke über 5 bis 10 mm, für Bodenbelagarbeiten.
Menge: 575,000 m²
Leistungsbereichkatalog: 036
Kostengruppe DIN 276 2018-12: 397

**1.70 Untergrund anschleifen absaugen Zementestrich**
*** EP-Aufgliederung gefordert
*** Bedarfsposition mit GB
Anschleifen und Absaugen des Untergrundes aus Zementestrich, für Bodenbelagarbeiten.
Menge: 1150,000 m²
Leistungsbereichkatalog: 036
DIN276-1_08: 352
Kostengruppe DIN 276 2018-12: 397
DIN276_2018-12: 353

**1.80 Überstand Randdämmstreifen abschneiden Mineralwolle**
*** EP-Aufgliederung gefordert
Abschneiden des Überstandes des Randdämmstreifens aus Mineralwolle, für Bodenbelagarbeiten.
Menge: 885,000 m
Leistungsbereichkatalog: 036
DIN276-1_08: 352
Kostengruppe DIN 276 2018-12: 353
DIN276_2018-12: 353

**1.90 Schließen von Scheinfugen**
Schließen von Scheinfugen im Estrich durch Aufweiten und Vergießen mit niedrigviskosem Epoxid-Harz (EP), bis zur Sättigung füllen und Quarzsand abstreuen, einschl. Verklammerung.
Menge: 75,000 m
DIN276-1_08: 397
Kostengruppe DIN 276 2018-12: 397
DIN276_2018-12: 397

**1.100 Schließen von Feldbegrenzungsfugen im Türbereich**
Schließen von Feldbegrenzungsfugen, ausführung wie in vorheriger Position, jedoch

Ausführung im Türbereich
Menge: 25,000 m
DIN276-1_08: 397
Kostengruppe DIN 276 2018-12: 397
DIN276_2018-12: 397

**1.110 Wiederherstellen von Estrichflächen**
Wiederherstellen der Estrichoberfläche im Bereich der eingebauten Stützenfüße.

Fläche je Stützenfuß ca. 40 × 40 cm, Tiefe ca. 20 mm (2 cm).

Reinigen, Grundieren und Vorbereiten der Ausbruchstellen gemäß Herstellervorgaben.

Auffüllen und Planeben-Abziehen der Fehlstellen bis Oberkante bestehender Estrich mit geeignetem kunststoffvergütetem Estrichreparaturmörtel / Schnellreparaturmörtel (druckfest, für Schichtdicken bis 20 mm geeignet).

Sicherstellen eines kraftschlüssigen Anschlusses an den Bestand.

Oberflächenebenheit gemäß DIN 18202, Tabelle 3 Zeile „Estrichoberflächen”.

Entsorgung von Restmaterialien.
Menge: 10,000 St
DIN276-1_08: 397
Kostengruppe DIN 276 2018-12: 397
DIN276_2018-12: 397

**1.120 Wiederherstellen Bodenbereich nach Wandabbruch**
Herstellen eines ebenen, tragfähigen Untergrunds in der Öffnung des Wanddurchbruchs.

Fläche ca. 2,70 m × 0,40 m, Tiefe ca. 10 cm (exaktes Maß nach Aufmaß).

Reinigung der Ausbruchstelle, Entfernen loser Bestandteile.

Grundierung des Untergrunds entsprechend den Vorgaben des Mörtelherstellers.

Auffüllen und schichtweises Verdichten mit geeignetem Estrichmörtel / schnell erhärtendem Ausgleichsmörtel, druckfest und geeignet für 10 cm Schichtstärke.

Ebenes Abziehen bis Oberkante bestehender Estrichkonstruktion.

Herstellung eines kraftschlüssigen Anschlusses an den Bestand.

Oberflächenebenheit gemäß DIN 18202, Tabelle 3 Zeile „Estrichoberflächen”.

Entsorgung von Restmaterial.
Menge: 2,000 St
DIN276-1_08: 397
Kostengruppe DIN 276 2018-12: 397

*Hinweis: Allgemeine Bodenbelag*
Der Belag muss zum Nachweis der Erfüllung geforderter Merkmale in Bezug auf Umwelt und Nachhaltigkeit die folgenden Gütezeichen aufweisen:

Blauer Engel (DE-UZ 120)
Das Produkt muss mind. 10% Naturkautschuk enthalten. Dieser muss PEFC-zertifiziert sein.
Erfüllt die Materialanforderungen des Qualitätssiegel Nachhaltiges Gebäude (QNG) des Bundesministeriums für Wohnen, Stadtentwicklung und Bauwesen (BMWSB) mittels Zertifikats QNG Ready.
Schadstoff- und Emissionsgeprüft nach DIN EN 16516, Sentinel Haus Institut Kriterien
Indoor Air Comfort GOLD Zertifizierung
Cradle to Cradle Silber
Akzeptiert werden andere Gütezeichen, die gleichwertige Anforderungen an den Belag stellen. Kann der Bieter aus Gründen, die ihm nicht zugerechnet werden können, die Gütezeichen innerhalb der Angebotsfrist nicht erlangen, werden andere geeignete Nachweise akzeptiert, mit denen die Erfüllung der Anforderungen des Gütezeichens nachgewiesen werden kann.

*Hinweis: E00*

**1.130 Bodenbelag Kautschuk homogen D 2mm**
*** EP-Aufgliederung gefordert
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan signa 7065
Menge: 345,000 m²
Leistungsbereichkatalog: 036
DIN276-1_08: 325
Kostengruppe DIN 276 2018-12: 324
DIN276_2018-12: 324

**1.140 Anpassen Bodenbelag Kautschuk homogen an Einbauteile**
*** EP-Aufgliederung gefordert
Anpassen von Bodenbelag aus Kautschuk, homogen, an Einbauteile.
Menge: 300,000 m
Leistungsbereichkatalog: 036
DIN276-1_08: 325
Kostengruppe DIN 276 2018-12: 324
DIN276_2018-12: 324

**1.150 Bewegungsfuge Bodenbelag Profil Alu**
*** EP-Aufgliederung gefordert
Bewegungsfuge in Bodenbelag schließen und abdecken, mit elastischem Fugendichtstoff PW DIN EN 15651-4, mit Fugenabdeckprofil aus Aluminium, Fugenbreite über 5 bis 10 mm, Fugentiefe bis 10 mm, Verhältnis Fugenbreite zu Dichtstofftiefe 1:1.
Menge: 45,000 m
Leistungsbereichkatalog: 014
DIN276-1_08: 325
Kostengruppe DIN 276 2018-12: 324
DIN276_2018-12: 324

**1.160 Sockelleiste Kautschuk eintlg H 60-65mm**
Sockelleiste aus Kautschuk, aus verwendetem Bodenbelag
hergestellt.

Höhe über 60 bis 65 mm, einfarbig, befestigen durch Kleben.
Menge: 300,000 m
Leistungsbereichkatalog: 036
DIN276-1_08: 325
Kostengruppe DIN 276 2018-12: 324
DIN276_2018-12: 324

**1.170 Verfugen Bodenbelag Kautschuk homogen Fugenmasse**
*** EP-Aufgliederung gefordert
Verfugen des Bodenbelages aus Kautschuk, homogen, mit Fugenmasse, Farbton dem Bodenbelag angepasst, Abrechnung nach der Fläche des Belages.
Menge: 345,000 m²
Leistungsbereichkatalog: 036
DIN276-1_08: 325
Kostengruppe DIN 276 2018-12: 324
DIN276_2018-12: 324

**1.180 Verfugen Bodenbelag Kautschuk homogen Schmelzdraht**
*** EP-Aufgliederung gefordert
Verfugen des Bodenbelages aus Kautschuk, homogen, mit Schmelzdraht, Farbton dem Bodenbelag angepasst, Abrechnung nach der Fläche des Belages.
Menge: 345,000 m²
Leistungsbereichkatalog: 036
DIN276-1_08: 325
Kostengruppe DIN 276 2018-12: 324
DIN276_2018-12: 324

**1.190 Übergangsprofil Alu B 30mm**
*** EP-Aufgliederung gefordert
Übergangsprofil gewölbt, aus Aluminium, sichtbare Breite 30 mm, befestigen mit Dübeln und Schrauben, auf den Bodenbelag aufsetzen.
Menge: 12,000 m
Leistungsbereichkatalog: 036
DIN276-1_08: 325
Kostengruppe DIN 276 2018-12: 324
DIN276_2018-12: 324

**1.200 Zulage Anarbeiten Kautschuk-Bodenbelag an die Bauwerksfugen**
Zulage zum vor beschriebenen Beschichtungsaufbau für die Anarbeitung an vorhandene Bauwerksfuge Bestand - Neubau.
Menge: 5,000 m
DIN276-1_08: 325
Kostengruppe DIN 276 2018-12: 324
DIN276_2018-12: 324

*Hinweis: E00 Rampe*

**1.210 Bodenbelag Kautschuk homogen D 2mm**
*** EP-Aufgliederung gefordert
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan signa 7065
Menge: 15,000 m²
Leistungsbereichkatalog: 036
DIN276-1_08: 325
Kostengruppe DIN 276 2018-12: 324
DIN276_2018-12: 324

**1.220 Anpassen Bodenbelag Kautschuk homogen an Einbauteile**
*** EP-Aufgliederung gefordert
Anpassen von Bodenbelag aus Kautschuk, homogen, an Einbauteile.
Menge: 25,000 m
Leistungsbereichkatalog: 036
DIN276-1_08: 325
Kostengruppe DIN 276 2018-12: 324
DIN276_2018-12: 324

**1.230 Sockelleiste Kautschuk eintlg H 60-65mm**
*** EP-Aufgliederung gefordert
Sockelleiste aus Kautschuk, aus verwendetem Bodenbelag
hergestellt.

Höhe über 60 bis 65 mm, einfarbig, befestigen durch Kleben,
Untergrund Gipsbaustoff.
Menge: 25,000 m
Leistungsbereichkatalog: 036
DIN276-1_08: 325
Kostengruppe DIN 276 2018-12: 353
DIN276_2018-12: 324

**1.240 Verfugen Bodenbelag Kautschuk homogen Fugenmasse**
*** EP-Aufgliederung gefordert
Verfugen des Bodenbelages aus Kautschuk, homogen, mit Fugenmasse, Farbton dem Bodenbelag angepasst, Abrechnung nach der Fläche des Belages.
Menge: 15,000 m²
Leistungsbereichkatalog: 036
DIN276-1_08: 325
Kostengruppe DIN 276 2018-12: 353
DIN276_2018-12: 324

**1.250 Verfugen Bodenbelag Kautschuk homogen Schmelzdraht**
*** EP-Aufgliederung gefordert
Verfugen des Bodenbelages aus Kautschuk, homogen, mit Schmelzdraht, Farbton dem Bodenbelag angepasst, Abrechnung nach der Fläche des Belages.
Menge: 15,000 m²
Leistungsbereichkatalog: 036
DIN276-1_08: 325
Kostengruppe DIN 276 2018-12: 324
DIN276_2018-12: 324

*Hinweis: E00 Trittstufen*

**1.260 Treppenwinkel Kautschuk anpassen**
*** EP-Aufgliederung gefordert
Vorgefertigtes Treppenwinkelpaar, aus Kautschuk, Farbton nach Standardkollektion, an Treppenbelag anpassen, befestigen durch Kleben, Untergrund Beton.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan signa 7065
Menge: 12,000 St
Leistungsbereichkatalog: 036
DIN276-1_08: 325
Kostengruppe DIN 276 2018-12: 353
DIN276_2018-12: 324

**1.270 Treppenbelagformteil Kautschuk**
*** EP-Aufgliederung gefordert
Treppenbelag als Formteil aus Trittstufen-, Setzstufenbelag und Kantenprofil, für gerade Treppen, aus Kautschuk, Kantenprofil profiliert, einfarbig, Farbton nach Standardkollektion, befestigen durch Kleben, Untergrund Beton.

Setzstufenhöhe 16,5 cm
Trittstufenbreite 27,0 cm
Stufenlänge  150 cm
Menge: 3,000 St
Leistungsbereichkatalog: 036
DIN276-1_08: 325
Kostengruppe DIN 276 2018-12: 324
DIN276_2018-12: 324

*Hinweis: E10*

**1.280 Bodenbelag Kautschuk homogen D 2mm**
*** EP-Aufgliederung gefordert
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

noraplan signa 7039

und Bemusterung Architekt / AG
Menge: 235,000 m²
Leistungsbereichkatalog: 036
DIN276-1_08: 352
Kostengruppe DIN 276 2018-12: 353
DIN276_2018-12: 353

**1.290 Bodenbelag Kautschuk homogen D 2mm**
*** EP-Aufgliederung gefordert
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan signa 7071
Menge: 185,000 m²
Leistungsbereichkatalog: 036
DIN276-1_08: 352
Kostengruppe DIN 276 2018-12: 353
DIN276_2018-12: 353

**1.300 Anpassen Bodenbelag Kautschuk homogen an Einbauteile**
*** EP-Aufgliederung gefordert
Anpassen von Bodenbelag aus Kautschuk, homogen, an Einbauteile.
Menge: 375,000 m
Leistungsbereichkatalog: 036
DIN276-1_08: 352
Kostengruppe DIN 276 2018-12: 353
DIN276_2018-12: 353

**1.310 Bewegungsfuge Bodenbelag Profil Alu**
*** EP-Aufgliederung gefordert
Bewegungsfuge in Bodenbelag schließen und abdecken, mit elastischem Fugendichtstoff PW DIN EN 15651-4, mit Fugenabdeckprofil aus Aluminium, Fugenbreite über 5 bis 10 mm, Fugentiefe bis 10 mm, Verhältnis Fugenbreite zu Dichtstofftiefe 1:1.
Menge: 80,000 m
Leistungsbereichkatalog: 014
DIN276-1_08: 352
Kostengruppe DIN 276 2018-12: 353
DIN276_2018-12: 353

**1.320 Sockelleiste Kautschuk eintlg H 60-65mm**
*** EP-Aufgliederung gefordert
Sockelleiste aus Kautschuk, aus verwendetem Bodenbelag
hergestellt.

Höhe über 60 bis 65 mm, einfarbig, befestigen durch Kleben,
Untergrund Gipsbaustoff.
Menge: 375,000 m
Leistungsbereichkatalog: 036
DIN276-1_08: 352
Kostengruppe DIN 276 2018-12: 353
DIN276_2018-12: 353

**1.330 Verfugen Bodenbelag Kautschuk homogen Fugenmasse**
*** EP-Aufgliederung gefordert
Verfugen des Bodenbelages aus Kautschuk, homogen, mit Fugenmasse, Farbton dem Bodenbelag angepasst, Abrechnung nach der Fläche des Belages.
Menge: 450,000 m²
Leistungsbereichkatalog: 036
DIN276-1_08: 352
Kostengruppe DIN 276 2018-12: 353
DIN276_2018-12: 353

**1.340 Verfugen Bodenbelag Kautschuk homogen Schmelzdraht**
*** EP-Aufgliederung gefordert
Verfugen des Bodenbelages aus Kautschuk, homogen, mit Schmelzdraht, Farbton dem Bodenbelag angepasst, Abrechnung nach der Fläche des Belages.
Menge: 450,000 m²
Leistungsbereichkatalog: 036
DIN276-1_08: 352
Kostengruppe DIN 276 2018-12: 353
DIN276_2018-12: 353

**1.350 Übergangsprofil Alu B 30mm**
*** EP-Aufgliederung gefordert
Übergangsprofil gewölbt, aus Aluminium, sichtbare Breite 30 mm, befestigen mit Dübeln und Schrauben, auf den Bodenbelag aufsetzen.
Menge: 20,000 m
Leistungsbereichkatalog: 036
DIN276-1_08: 352
Kostengruppe DIN 276 2018-12: 353
DIN276_2018-12: 353

**1.360 Zulage Anarbeiten Kautschuk-Bodenbelag an die Bauwerksfugen**
Zulage zum vor beschriebenen Beschichtungsaufbau für die Anarbeitung an vorhandene Bauwerksfuge Bestand - Neubau.
Menge: 4,000 m
DIN276-1_08: 352
Kostengruppe DIN 276 2018-12: 353
DIN276_2018-12: 353

*Hinweis: E20*

**1.370 Bodenbelag Kautschuk homogen D 2mm**
*** EP-Aufgliederung gefordert
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan sentica 6533

Dieser Bodenbelag ist durch den AG bereits bei Noraplan geblockt.

Es sind zwingend die Bodenbelagsbezeichnungen in den mitgelieferten Planunterlagen zu beachten.
Menge: 220,000 m²
Leistungsbereichkatalog: 036
DIN276-1_08: 352
Kostengruppe DIN 276 2018-12: 353
DIN276_2018-12: 353

**1.380 Bodenbelag Kautschuk homogen D 2mm**
Bodenbelag aus Kautschuk DIN EN 1817, homogen,
Dicke 2 mm, in Bahnen, mit Fußbodenheizung, auf vollflächig gespachtelten Untergrund, Spachtelung wird gesondert vergütet, vollflächig kleben.

Vollflächig kleben mit lösemittelfreiem emissionsarmem Dispersionsklebstoff nach Herstellerempfehlung.

Brandverhalten nach EN 13501-1: Bfl-s1, verklebt auf mineralischem Untergrund.
Brandtoxikologisch unbedenklich nach DIN 53436
Frei von chlorhaltigen Polymeren und potenziell allergieauslösenden Duftstoffen.
Elektrostatisches Verhalten beim Begehen nach EN 1815: antistatisch, Aufladung < 2 kV
Abrieb nach ISO 4649, mittlerer Volumenverlust bei 5 N Belastung: 150 mm³
Rutschsicherheitseinstufung nach EN 16165: R9
Für Fußbodenheizung nach EN 1264-2 bis max. 35° C geeignet.
Dicke nach EN ISO 24346: 2 mm, einschichtig
Nutzschicht mindestens 1 mm gem. EN 1817
Klassifizierung nach EN ISO 10874 Gewerblich/Industriell: 34/42
Trittschallverbesserungsmaß nach ISO 10140-3: 6 dB

Zu verwendenes Produkt auf Grund Bodenbelag Bestandsgebäude:

noraplan signa 7073

Es sind zwingend die Bodenbelagsbezeichnungen in den mitgelieferten Planunterlagen zu beachten.
Menge: 125,000 m²

**1.390 Anpassen Bodenbelag Kautschuk homogen an Einbauteile**
*** EP-Aufgliederung gefordert
Anpassen von Bodenbelag aus Kautschuk, homogen, an Einbauteile.
Menge: 185,000 m
Leistungsbereichkatalog: 036
DIN276-1_08: 352
Kostengruppe DIN 276 2018-12: 353
DIN276_2018-12: 353

**1.400 Bewegungsfuge Bodenbelag Profil Alu**
*** EP-Aufgliederung gefordert
Bewegungsfuge in Bodenbelag schließen und abdecken, mit elastischem Fugendichtstoff PW DIN EN 15651-4, mit Fugenabdeckprofil aus Aluminium, Fugenbreite über 5 bis 10 mm, Fugentiefe bis 10 mm, Verhältnis Fugenbreite zu Dichtstofftiefe 1:1.
Menge: 65,000 m
Leistungsbereichkatalog: 014
DIN276-1_08: 352
Kostengruppe DIN 276 2018-12: 353
DIN276_2018-12: 353

**1.410 Sockelleiste Kautschuk eintlg H 60-65mm**
*** EP-Aufgliederung gefordert
Sockelleiste aus Kautschuk, aus verwendetem Bodenbelag
hergestellt.

Höhe über 60 bis 65 mm, einfarbig, befestigen durch Kleben,
Untergrund Gipsbaustoff.
Menge: 185,000 m
Leistungsbereichkatalog: 036
DIN276-1_08: 352
Kostengruppe DIN 276 2018-12: 353
DIN276_2018-12: 353

**1.420 Verfugen Bodenbelag Kautschuk homogen Fugenmasse**
*** EP-Aufgliederung gefordert
Verfugen des Bodenbelages aus Kautschuk, homogen, mit Fugenmasse, Farbton dem Bodenbelag angepasst, Abrechnung nach der Fläche des Belages.
Menge: 395,000 m²
Leistungsbereichkatalog: 036
DIN276-1_08: 352
Kostengruppe DIN 276 2018-12: 353
DIN276_2018-12: 353

**1.430 Verfugen Bodenbelag Kautschuk homogen Schmelzdraht**
*** EP-Aufgliederung gefordert
Verfugen des Bodenbelages aus Kautschuk, homogen, mit Schmelzdraht, Farbton dem Bodenbelag angepasst, Abrechnung nach der Fläche des Belages.
Menge: 395,000 m²
Leistungsbereichkatalog: 036
DIN276-1_08: 352
Kostengruppe DIN 276 2018-12: 353
DIN276_2018-12: 353

**1.440 Übergangsprofil Alu B 30mm**
*** EP-Aufgliederung gefordert
Übergangsprofil gewölbt, aus Aluminium, sichtbare Breite 30 mm, befestigen mit Dübeln und Schrauben, auf den Bodenbelag aufsetzen.
Menge: 12,000 m
Leistungsbereichkatalog: 036
DIN276-1_08: 352
Kostengruppe DIN 276 2018-12: 353
DIN276_2018-12: 353

**1.450 Zulage Anarbeiten Kautschuk-Bodenbelag an die Bauwerksfugen**
Zulage zum vor beschriebenen Beschichtungsaufbau für die Anarbeitung an vorhandene Bauwerksfuge Bestand - Neubau.
Menge: 4,000 m
DIN276-1_08: 397
Kostengruppe DIN 276 2018-12: 397
DIN276_2018-12: 397

*Hinweis: Nacharbeiten*

**1.460 Dauerelastische Fugen**
Herstellen von Fugen aus dauerelastischer Fugenmasse in den entsprechenden Farben der Fußbodenbeläge.

Fugenverschluss zwischen Wand und Sockelleiste,
Fugenverschluss zwischen Sockel und Bodenbelag.
Menge: 1800,000 m
DIN276-1_08: 397
Kostengruppe DIN 276 2018-12: 397
DIN276_2018-12: 397

**1.470 Böden reinigen während Bauzeit**
*** EP-Aufgliederung gefordert
Böden, reinigen während der Bauzeit, von grober Verschmutzung durch Bauschutt, aufgenommene Stoffe sammeln und entsorgen.

Abfall ist nicht gefährlich, nicht schadstoffbelastet.
Menge: 1085,000 m²
Leistungsbereichkatalog: 033
DIN276-1_08: 397
Kostengruppe DIN 276 2018-12: 397
DIN276_2018-12: 397

**1.480 Erstreinigung / Erstpflege Kautschukbelag**
Erstreinigung und Erstpflege von Bodenbelag aus Kautschuk nach der Verlegung.

Erstpflege/Wischpflege: Nach der Erstreinigung wird ein geeignetes Wischpflegemittel im Nasswisch-Verfahren gleichmäßig aufgetragen. Der getrocknete Wischpflegefilm kann unter Verwendung eines geeigneten Polierpads poliert werden (Einscheibenpoliermaschine mit Umdrehungszahlen zwischen 1000 - 1500 U/Min. verwenden).

Die Empfehlungen der Belags- und Reinigungsmittelhersteller sind zu beachten!
Menge: 1085,000 m²
DIN276-1_08: 397
Kostengruppe DIN 276 2018-12: 397
DIN276_2018-12: 397

### Bereich 2 Sonstiges

*Hinweis: Dokumentation*

**2.10 Bestandsdokumentation**
*** Pauschalposition
Für die Baubestandsdokumentation sind alle für den späteren Betrieb und die Nutzung, sowie für Umbauten, Instandsetzungen und Instandhaltungen erforderliche Einzeldokumente (inkl. Planunterlagen) zu erbringen.

Die umfasst (nicht abschließend):

- Nachweise zu Baustoff und Bauart
- Produktdatenblätter
- Herstellerverzeichnisse
- Betriebs- und Instandhaltungsvorgaben
- Pflegehinweise
- Gutachten
- Unterlagen zu Abnahme
- Übergaben
- Entsorgungsnachweise
- Bautagesberichte

In dieser Position ist die Erbringung der Unterlagen zu kalkulieren, die nicht in anderen Positionen erfasst sind und keine Nebenleistung darstellen.

Alle zu erbringenden Dokumente aus dieser und anderen Positionen und aus Nebenleistungen müssen in eine Gliederungsstruktur eingeordnet werden. Dies gilt sowohl für die Papierdokumentation in Aktenordnern, als auch für die digitale Dokumentation in Dateiform. Alle Einzeldokumente (Papierdokumente und Einzeldateien) sind in Verzeichnissen in der vorgegebenen Gliederungsstruktur zu erfassen.

Die gesamte Dokumentation ist in Papierform in Aktenordnern zu übergeben. Die Anzahl der Ausfertigungen wird vom Auftraggeber vorgeben, in der Regel zweifach.

Die einzelnen Papierdokumente sind in der vorgegebenen Struktur in die Ordner einzuordnen und mit Trennblättern zu unterteilen. Der Inhalt der Ordner ist jeweils in einem vorangestellten Verzeichnis zu dokumentieren. Zusätzlich sind alle Einzeldokumente jeweils in digitaler Form als PDF-Datei und zusätzlich als bearbeitbares Dateiformat auf Datenträger gesammelt zu übergeben.

Die Dateien sind in der vorgegebenen Struktur (digitalen Ordnern) auf dem Datenträger abzulegen.

Die Papier- und digitale Dokumentation ist als Gesamtpaket zusammengefasst der Objektüberwachung des Auftraggebers zu übergeben. Das Gesamtpaket der Dokumentation muss vor der Abnahme so rechtzeitig übergeben werden, dass eine Überprüfung durch die Objektüberwachung vor dem Abnahmetermin möglich ist. Können aus technischen oder ablaufbedingten Gründen einzelne Dokumente nicht vor der Abnahme fertiggestellt werden, so ist dies rechtzeitig der Objektüberwachung schriftlich mitzuteilen und die Übergabe dieser Dokumente abzustimmen.
Menge: 1,000 psch
DIN276-1_08: 397
Kostengruppe DIN 276 2018-12: 397
DIN276_2018-12: 397

**2.20 Bodenschützer aus Tetrapack**
*** Bedarfsposition mit GB
Liefern, Verlegen, späteres Aufnehmen und fachgerechtes Entsorgen von Bodenschutzplatten aus Tetrapack-Recyclingmaterial (ca. 3–5 mm stark), geeignet als temporärer Baustellenschutz.

Inkl. sämtlicher Nebenarbeiten wie Zuschnitte, Überlappungen, formschlüssiges Verlegen sowie rückstandsarmes Entfernen nach Bauende.
Menge: 1450,000 m²
DIN276-1_08: 397
Kostengruppe DIN 276 2018-12: 397
DIN276_2018-12: 397

**2.30 Dehnfugenprofil Alu B 25-30mm Schenkel-H 8mm**
*** EP-Aufgliederung gefordert
Dehnfugenprofil, zweischenkelig mit Aufkantung, aus Aluminium, sichtbare Breite über 25 bis 30 mm, Schenkelhöhe 8 mm, befestigen mit Dübeln und Schrauben, Bodenbelag 2-seitig anpassen.
Menge: 12,000 m
Leistungsbereichkatalog: 036
Kostengruppe DIN 276 2018-12: 353

*Hinweis: Stundenlohnarbeiten*

**2.40 Stundensatz Bauhelfer**
Stundenlohnarbeiten werden nur vergütet, wenn sie vorher vom AG ausdrücklich und schriftlich angeordnet wurden und zeitnah anerkannte Arbeitszeitnachweise zur Abrechnung vorgelegt werden.

Die nachfolgend vereinbarten Stundenverrechnungssätze sind Festpreise bis zum Ende der Bauzeit.

Der Verrechnungssatz für die jeweilige Arbeitskraft umfasst sämtliche Aufwendungen, insbesondere den tatsächlichen Lohn einschließlich vermögenswirksamer Leistungen mit den Zuschlägen für Gemeinkosten (Sozialkassenbeiträge, Winterbauumlage und dgl.), sowie Lohn- bzw. Gehaltsnebenkosten und Unternehmerzuschläge.

Montagevorbereitungs- und / oder Rückmeldezeiten sowie Wartezeiten werden nicht vergütet.
Menge: 30,000 Std
DIN276-1_08: 399
Kostengruppe DIN 276 2018-12: 399
DIN276_2018-12: 399

**2.50 Stundensatz Facharbeiter**
Stundenlohnarbeiten werden nur vergütet, wenn sie vorher vom AG ausdrücklich und schriftlich angeordnet wurden und zeitnah anerkannte Arbeitszeitnachweise zur Abrechnung vorgelegt werden.

Die nachfolgend vereinbarten Stundenverrechnungssätze sind Festpreise bis zum Ende der Bauzeit.

Der Verrechnungssatz für die jeweilige Arbeitskraft umfasst sämtliche Aufwendungen, insbesondere den tatsächlichen Lohn einschließlich vermögenswirksamer Leistungen mit den Zuschlägen für Gemeinkosten (Sozialkassenbeiträge, Winterbauumlage und dgl.), sowie Lohn- bzw. Gehaltsnebenkosten und Unternehmerzuschläge.

Montagevorbereitungs- und / oder Rückmeldezeiten sowie Wartezeiten werden nicht vergütet.
Menge: 30,000 Std
DIN276-1_08: 399
Kostengruppe DIN 276 2018-12: 399
DIN276_2018-12: 399
